# Interruptor horario programable, modular

- Propiedad del archivo: CYPE INGENIEROS, S.A.
- Formato: FIEBDC-3/2002
- Ámbito geográfico: Chile
- Divisa: CHL
- Costes indirectos: 3.00 %
- Gastos generales: 13.00 %
- Beneficio industrial: 6.00 %
- IVA: 19.00 %

## I Instalaciones

### IE Eléctricas

#### IEX Accesorios eléctricos

**IEX140** Ud Interruptor horario programable, modular.
Interruptor horario programable, modular. Totalmente montado, conexionado y probado.
Incluye: Montaje y conexionado del elemento.
Criterio de medición de proyecto: Número de unidades previstas, según documentación gráfica de Proyecto.
Criterio de medición de obra: Se medirá el número de unidades realmente ejecutadas según especificaciones de Proyecto.

| Código | Ud | Descripción | Rendimiento | Precio | Importe |
|---|---|---|---|---|---|
| mt35cgm090a | Ud | Interruptor horario programable. (material) | 1.000 | 181717.10 | 181717.10 |
| mo003 | h | Maestro 1ª electricista. (mano de obra) | 0.305 | 8929.75 | 2723.57 |
| % | % | Herramientas | 2 % | 184440.67 | 3688.81 |
|  |  | Costes directos |  |  | 188129.48 |
