# Colector

- Propiedad del archivo: CYPE INGENIEROS, S.A.
- Formato: FIEBDC-3/2002
- Ámbito geográfico: Chile
- Divisa: CHL
- Costes indirectos: 3.00 %
- Gastos generales: 13.00 %
- Beneficio industrial: 6.00 %
- IVA: 19.00 %

## I Instalaciones

### IG Gases combustibles

#### IGI Instalación interior

**IGI025** Ud Colector.
Colector de cobre, con entrada de 3/4" de diámetro y tres derivaciones de 3/4" de diámetro, para unión roscada y manómetro de acero inoxidable. Incluso toma de tierra, elementos de montaje y demás accesorios necesarios para su correcto funcionamiento.
Incluye: Replanteo. Colocación y fijación del colector. Montaje, conexionado y comprobación de su correcto funcionamiento.
Criterio de medición de proyecto: Número de unidades previstas, según documentación gráfica de Proyecto.
Criterio de medición de obra: Se medirá el número de unidades realmente ejecutadas según especificaciones de Proyecto.

| Código | Ud | Descripción | Rendimiento | Precio | Importe |
|---|---|---|---|---|---|
| mt43acc010b | Ud | Colector de cobre, con entrada de 3/4" de diámetro y tres derivaciones de 3/4" de diámetro, para unión roscada. (material) | 1.000 | 52636.66 | 52636.66 |
| mt43acc020 | Ud | Manómetro de acero inoxidable para una presión de 0 a 600 mbar, de 100 mm de diámetro, rosca de conexión de 1/2" y precisión del 0,5%. (material) | 1.000 | 65883.77 | 65883.77 |
| mt35ttc010a | m | Conductor de cobre desnudo, de 25 mm². (material) | 2.000 | 1602.12 | 3204.24 |
| mt35ttc030 | Ud | Abrazadera de latón. (material) | 1.000 | 1725.36 | 1725.36 |
| mt35tte010b | Ud | Electrodo para red de toma de tierra cobreado con 300 µm, fabricado en acero, de 15 mm de diámetro y 2 m de longitud. (material) | 1.000 | 22183.17 | 22183.17 |
| mo010 | h | Maestro 1ª instalador de gas. (mano de obra) | 0.390 | 8929.75 | 3482.60 |
| mo109 | h | Ayudante instalador de gas. (mano de obra) | 0.390 | 6483.02 | 2528.38 |
| % | % | Herramientas | 2 % | 151644.18 | 3032.88 |
|  |  | Costes directos |  |  | 154677.06 |
