# Válvula de gas

- Propiedad del archivo: CYPE INGENIEROS, S.A.
- Formato: FIEBDC-3/2002
- Ámbito geográfico: Chile
- Divisa: CHL
- Costes indirectos: 3.00 %
- Gastos generales: 13.00 %
- Beneficio industrial: 6.00 %
- IVA: 19.00 %

## I Instalaciones

### IG Gases combustibles

#### IGW Elementos

**IGW020** Ud Válvula de gas.
Llave de esfera de latón con mando de palanca, con rosca cilíndrica GAS hembra-hembra de 1" de diámetro, PN=30 bar, acabado cromado.
Incluye: Montaje, conexionado y comprobación de su correcto funcionamiento.
Criterio de medición de proyecto: Número de unidades previstas, según documentación gráfica de Proyecto.
Criterio de medición de obra: Se medirá el número de unidades realmente ejecutadas según especificaciones de Proyecto.

| Código | Ud | Descripción | Rendimiento | Precio | Importe |
|---|---|---|---|---|---|
| mt43acv090d | Ud | Llave de esfera de latón con mando de palanca, con rosca cilíndrica GAS hembra-hembra de 1" de diámetro, PN=30 bar, acabado cromado. (material) | 1.000 | 11331.41 | 11331.41 |
| mo010 | h | Maestro 1ª instalador de gas. (mano de obra) | 0.305 | 8929.75 | 2723.57 |
| mo109 | h | Ayudante instalador de gas. (mano de obra) | 0.305 | 6483.02 | 1977.32 |
| % | % | Herramientas | 2 % | 16032.30 | 320.65 |
|  |  | Costes directos |  |  | 16352.95 |
