# Protección pasiva contra incendios de viga de acero HEA 100

- Propiedad del archivo: CYPE INGENIEROS, S.A.
- Formato: FIEBDC-3/2002
- Ámbito geográfico: Chile
- Costes indirectos: 3.00 %
- Gastos generales: 13.00 %
- Beneficio industrial: 6.00 %
- IVA: 19.00 %

## I Instalaciones

### IO Contra incendios

#### IOJ Protección pasiva contra incendios

**IOJ022** m Protección pasiva contra incendios de viga de acero HEA 100, protegida en 3 caras y con una estabilidad al fuego de 30 minutos, mediante recubrimiento con panel rígido de lana de roca, Conlit P "ROCKWOOL", no revestido, de 25 mm de espesor, fijado con adhesivo Cola Conlit "ROCKWOOL".
Suministro e instalación de sistema de protección pasiva contra incendios de viga de acero HEA 100, protegida en 3 caras y con una estabilidad al fuego de 30 minutos, mediante recubrimiento con panel rígido de lana de roca, Conlit P "ROCKWOOL", no revestido, de 25 mm de espesor, fijado con adhesivo Cola Conlit "ROCKWOOL". Incluso parte proporcional de cortes, fijaciones y limpieza. Totalmente montado.
Incluye: Replanteo. Corte y ajuste de los paneles. Colocación con adhesivo.
Criterio de medición de proyecto: Longitud medida según documentación gráfica de Proyecto.
Criterio de medición de obra: Se medirá la longitud realmente ejecutada según especificaciones de Proyecto.

| Código | Ud | Descripción | Rendimiento | Precio | Importe |
|---|---|---|---|---|---|
| mt16lrw080ca | m² | Panel rígido de lana de roca Conlit 150 P "ROCKWOOL", no revestido, de 25 mm de espesor, resistencia térmica 0,609756 m²K/W, conductividad térmica 0,041 W/(mK), densidad 180 kg/m³, calor específico 0,84 J/kgK y factor de resistencia a la difusión del vapor de agua 1,3,Euroclase A1 de reacción al fuego, para protección contra incendios de elementos constructivos. (material) | 0.307 | 16.61 | 5.10 |
| mt16lrw081b | kg | Adhesivo a base de silicatos, Cola Conlit 303 "ROCKWOOL", de fraguado lento, para encolado de piezas de lana de roca tipo Conlit, entre ellas y a soportes de acero, en instalaciones sometidas a altas temperaturas o elementos de protección pasiva contra incendios (material) | 0.058 | 8.07 | 0.47 |
| mo052 | h | Maestro 1ª montador de prefabricados interiores. (mano de obra) | 0.092 | 6.50 | 0.60 |
| mo098 | h | Ayudante montador de mamparas y sistemas de placas. (mano de obra) | 0.092 | 4.42 | 0.41 |
| % | % | Costes directos complementarios | 2 % | 6.58 | 0.13 |
|  |  | Costes directos |  |  | 6.71 |
