# Bajada vista de fundición

- Propiedad del archivo: CYPE INGENIEROS, S.A.
- Formato: FIEBDC-3/2002
- Ámbito geográfico: Chile
- Divisa: CHL
- Costes indirectos: 3.00 %
- Gastos generales: 13.00 %
- Beneficio industrial: 6.00 %
- IVA: 19.00 %

## I Instalaciones

### IS Evacuación de aguas

#### ISB Bajadas

**ISB021** m Bajada vista de fundición.
Bajada de la red de evacuación de aguas pluviales, formada por tubo de fundición gris, de 100 mm de diámetro y 3,5 mm de espesor; unión a presión con junta elástica. Incluso material auxiliar para montaje y sujeción a la obra, accesorios y piezas especiales.
Incluye: Replanteo del recorrido de la bajada y de la situación de los elementos de sujeción. Presentación en seco de los tubos. Fijación del material auxiliar para montaje y sujeción a la obra. Montaje, conexionado y comprobación de su correcto funcionamiento.
Criterio de medición de proyecto: Longitud medida según documentación gráfica de Proyecto.
Criterio de medición de obra: Se medirá la longitud realmente ejecutada según especificaciones de Proyecto.

| Código | Ud | Descripción | Rendimiento | Precio | Importe |
|---|---|---|---|---|---|
| mt36bfg400b | Ud | Material auxiliar para montaje y sujeción a la obra de las tuberías de fundición gris, de 100 mm de diámetro. (material) | 1.000 | 637.03 | 637.03 |
| mt36bfg010t | m | Tubo de fundición gris, de 100 mm de diámetro y 3,5 mm de espesor, con extremo abocardado y junta elástica, con el precio incrementado el 30% en concepto de accesorios y piezas especiales. (material) | 1.000 | 16562.89 | 16562.89 |
| op00ato010 |  | Atornillador. | 1.000 | 0.00 | 0.00 |
| op00mar010 |  | Martillo. | 1.000 | 0.00 | 0.00 |
| op00tal010 |  | Taladro. | 1.000 | 0.00 | 0.00 |
| mo008 | h | Maestro 1ª gasfitero. (mano de obra) | 0.692 | 8929.75 | 6179.39 |
| mo107 | h | Ayudante gasfitero. (mano de obra) | 0.346 | 6483.02 | 2243.12 |
| % | % | Herramientas | 2 % | 25622.43 | 512.45 |
|  |  | Costes directos |  |  | 26134.88 |
