# Tubería para ventilación secundaria

- Propiedad del archivo: CYPE INGENIEROS, S.A.
- Formato: FIEBDC-3/2002
- Ámbito geográfico: Chile
- Divisa: CHL
- Costes indirectos: 3.00 %
- Gastos generales: 13.00 %
- Beneficio industrial: 6.00 %
- IVA: 19.00 %

## I Instalaciones

### IS Evacuación de aguas

#### ISB Bajadas

**ISB041** m Tubería para ventilación secundaria.
Tubería para ventilación secundaria de la red de evacuación de aguas, formada por tubo de PVC, de 75 mm de diámetro y 1,2 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400d | Ud | Material auxiliar para montaje y sujeción a la obra de las tuberías de PVC, de 75 mm de diámetro. (material) | 0.250 | 159.86 | 39.97 |
| mt36tvg010dh | m | Tubo de PVC, de 75 mm de diámetro y 1,2 mm de espesor, con el precio incrementado el 35% en concepto de accesorios y piezas especiales. (material) | 1.050 | 1438.81 | 1510.75 |
| mt11var009 | l | Líquido limpiador para pegado mediante adhesivo de tubos y accesorios de PVC. (material) | 0.026 | 26072.49 | 677.88 |
| mt11var010 | l | Adhesivo para tubos y accesorios de PVC. (material) | 0.013 | 33228.55 | 431.97 |
| op00ato010 |  | Atornillador. | 1.000 | 0.00 | 0.00 |
| op00mar010 |  | Martillo. | 1.000 | 0.00 | 0.00 |
| op00tal010 |  | Taladro. | 1.000 | 0.00 | 0.00 |
| mo008 | h | Maestro 1ª gasfitero. (mano de obra) | 0.105 | 8929.75 | 937.62 |
| mo107 | h | Ayudante gasfitero. (mano de obra) | 0.052 | 6483.02 | 337.12 |
| % | % | Herramientas | 2 % | 3935.31 | 78.71 |
|  |  | Costes directos |  |  | 4014.02 |
