# Cajón de persiana, de tablero rechapado de madera de fresno para barnizar

- Propiedad del archivo: CYPE INGENIEROS, S.A.
- Formato: FIEBDC-3/2002
- Ámbito geográfico: Chile
- Costes indirectos: 3.00 %
- Gastos generales: 13.00 %
- Beneficio industrial: 6.00 %
- IVA: 19.00 %

## L Puertas, ventanas, closets, vidrios y protecciones solares

### LS Protecciones solares

#### LSP Persianas enrollables

**LSP020** m Cajón de persiana, de tablero rechapado de madera de fresno para barnizar.
Suministro y montaje de cajón de persiana realizado con tablero rechapado de madera de fresno para barnizar, de 11 mm de espesor, con altura entre 30 y 50 cm, sobre bastidor de madera de 50x20 mm, con costados, fondo y techo, y con tapa registrable con bisagras de piano. Incluso parte proporcional de canteados. Totalmente montado.
Incluye: Formación de cajón de persiana. Colocación de tapa registrable.
Criterio de medición de proyecto: Longitud medida según documentación gráfica de Proyecto.
Criterio de medición de obra: Se medirá la longitud realmente ejecutada según especificaciones de Proyecto.

| Código | Ud | Descripción | Rendimiento | Precio | Importe |
|---|---|---|---|---|---|
| mt22cca010h | m | Cajón de persiana, de tablero rechapado de madera de fresno, para barnizar, de 11 mm de espesor y 30 a 50 cm de altura, incluso tapa registrable con bisagras de piano. (material) | 1.050 | 37.41 | 39.28 |
| op00ato010 |  | Atornillador. | 1.000 | 0.00 | 0.00 |
| op00tal010 |  | Taladro. | 1.000 | 0.00 | 0.00 |
| op00cla010 |  | Clavadora neumática. | 1.000 | 0.00 | 0.00 |
| mo017 | h | Maestro 1ª carpintero. (mano de obra) | 0.439 | 7.25 | 3.18 |
| mo058 | h | Ayudante carpintero. (mano de obra) | 0.313 | 5.28 | 1.65 |
| % | % | Costes directos complementarios | 2 % | 44.11 | 0.88 |
|  |  | Costes directos |  |  | 44.99 |
