# Barrera anticapilaridad en muro de albañilería formada por membrana de betún modificado con elastómero SBS, de 3,5 mm de espesor, con armadura de film de poliéster de 70 g/m² sobre imprimación

- Propiedad del archivo: CYPE INGENIEROS, S.A.
- Formato: FIEBDC-3/2002
- Ámbito geográfico: Chile
- Costes indirectos: 3.00 %
- Gastos generales: 13.00 %
- Beneficio industrial: 6.00 %
- IVA: 19.00 %

## N Aislamientos e imprimaciones

### NI Imprimaciones

#### NIF Fachadas

**NIF010** m² Barrera anticapilaridad en muro de albañilería formada por membrana de betún modificado con elastómero SBS, de 3,5 mm de espesor, con armadura de film de poliéster de 70 g/m² sobre imprimación.
Formación de barrera anticapilaridad en arranque de muros de albañilería para corte de humedades por capilaridad, constituida por: CAPA DE REGULARIZACIÓN: de mortero de cemento, confeccionado en obra, dosificación 1:6, de 2 cm de espesor, cubriendo el ancho del muro y con acabado platachado; IMPERMEABILIZACIÓN: membrana de betún modificado con elastómero SBS, de 3,5 mm de espesor, con armadura de film de poliéster de 70 g/m², acabada con film plástico termofusible en ambas caras sobre imprimación; CAPA DE PROTECCIÓN: de mortero de cemento, confeccionado en obra, dosificación 1:6, de 2 cm de espesor, cubriendo el ancho de la membrana asfáltica y con acabado platachado.
Incluye: Vaciado, extendido y regleado de la capa de mortero de regularización. Capa de imprimación asfáltica. Colocación de la imprimación. Vaciado, extendido y regleado de la capa de mortero de protección.
Criterio de medición de proyecto: Superficie medida según documentación gráfica de Proyecto.
Criterio de medición de obra: Se medirá la superficie realmente ejecutada según especificaciones de Proyecto, incluyendo las entregas y sin incluir los solapes.

| Código | Ud | Descripción | Rendimiento | Precio | Importe |
|---|---|---|---|---|---|
| mt08aaa010a | m³ | Agua. (material) | 0.008 | 1.25 | 0.01 |
| mt01arg005a | t | Arena de cantera, para mortero preparado en obra. (material) | 0.065 | 16.56 | 1.08 |
| mt08cem000e | kg | Cemento gris en sacos. (material) | 10.000 | 0.14 | 1.40 |
| mt14pap100b | kg | Emulsión asfáltica no iónica. (material) | 0.300 | 2.74 | 0.82 |
| mt14lba120c | m² | Membrana de betún modificado con elastómero SBS, de 3,5 mm de espesor, masa nominal 4 kg/m², con armadura de film de poliéster de 70 g/m², de superficie no protegida acabada con film plástico termofusible en ambas caras. (material) | 1.100 | 12.71 | 13.98 |
| mq06hor010 | h | Concretera. (maquinaria) | 0.032 | 1.41 | 0.05 |
| op00sop010 |  | Soplete para soldadura de membranas asfálticas. | 1.000 | 0.00 | 0.00 |
| mo029 | h | Maestro 1ª aplicador de membranas impermeabilizantes. (mano de obra) | 0.305 | 7.12 | 2.17 |
| mo067 | h | Ayudante aplicador de membranas impermeabilizantes. (mano de obra) | 0.305 | 5.24 | 1.60 |
| mo113 | h | Jornal construcción. (mano de obra) | 0.391 | 5.04 | 1.97 |
| % | % | Costes directos complementarios | 2 % | 23.08 | 0.46 |
|  |  | Costes directos |  |  | 23.54 |
