# Sustitución puntual de baldosa cerámica en piso de azotea

- Propiedad del archivo: CYPE INGENIEROS, S.A.
- Formato: FIEBDC-3/2002
- Ámbito geográfico: Chile
- Divisa: CHL
- Costes indirectos: 3.00 %
- Gastos generales: 13.00 %
- Beneficio industrial: 6.00 %
- IVA: 19.00 %

## Q Cubiertas

### QA Planas transitables, no ventiladas

#### QAW Sustituciones

**QAW020** Ud Sustitución puntual de baldosa cerámica en piso de azotea.
Sustitución puntual de baldosa cerámica deteriorada, situada en piso de azotea, por baldosa de de gres rústico, 20x20 cm, colocada con junta abierta (separación entre 3 y 15 mm), en capa fina con adhesivo cementoso de fraguado normal, C1 sin ninguna característica adicional, color gris, y rejuntada con mortero de juntas cementoso mejorado, con absorción de agua reducida y resistencia elevada a la abrasión tipo CG 2 W A, color blanco, para juntas de 2 a 15 mm. Incluso retirada de la baldosa deteriorada, reparación de los desperfectos que se puedan ocasionar en los elementos del entorno que deban mantenerse, limpieza, acopio, retirada y carga manual de escombros sobre camión o contenedor.
Incluye: Extracción de la pieza y retirada del material de colocación. Limpieza y preparación de la base. Colocación de la nueva pieza. Rejuntado. Limpieza del piso. Carga de escombros sobre camión o contenedor.
Criterio de medición de proyecto: Número de unidades previstas, según documentación gráfica de Proyecto.
Criterio de medición de obra: Se medirá el número de unidades realmente ejecutadas según especificaciones de Proyecto.

| Código | Ud | Descripción | Rendimiento | Precio | Importe |
|---|---|---|---|---|---|
| mt18bcr010he800 | m² | Baldosa cerámica de gres rústico, 20x20 cm, $ 8,00/m², capacidad de absorción de agua 3%<=E<6%. (material) | 0.042 | 8244.34 | 346.26 |
| mt09mcr021g | kg | Adhesivo cementoso de fraguado normal, C1, color gris. (material) | 0.126 | 211.57 | 26.66 |
| mt09mcp020bB | kg | Mortero de juntas cementoso mejorado, con absorción de agua reducida y resistencia elevada a la abrasión, tipo CG2 W A, color blanco, para juntas de 2 a 15 mm, a base de cemento de alta resistencia, áridos seleccionados, aditivos especiales y pigmentos, con efecto antimoho, antiverdín y preventivo de las eflorescencias, hidrorrepelente, especial para rejuntado de todo tipo de piezas cerámicas y piedras naturales en zonas de proliferación de microorganismos. (material) | 0.001 | 1027.30 | 1.03 |
| mo023 | h | Maestro 1ª colocador de piso. (mano de obra) | 0.249 | 8689.02 | 2163.57 |
| mo061 | h | Ayudante solador. (mano de obra) | 0.249 | 6494.86 | 1617.22 |
| % | % | Herramientas | 2 % | 4154.74 | 83.09 |
|  |  | Costes directos |  |  | 4237.83 |
