# Lasur sintético para madera

- Propiedad del archivo: CYPE INGENIEROS, S.A.
- Formato: FIEBDC-3/2002
- Ámbito geográfico: Chile
- Divisa: CHL
- Costes indirectos: 3.00 %
- Gastos generales: 13.00 %
- Beneficio industrial: 6.00 %
- IVA: 19.00 %

## R Revestimientos

### RM Pinturas y tratamientos sobre soporte de madera

#### RMA Lasures

**RMA010** m² Lasur sintético para madera.
Aplicación manual de dos manos de lasur sintético para interior y exterior, a poro abierto, acabado satinado, incoloro, aplicado con brocha, pincel o pistola, sin diluir, (rendimiento: 0,07 l/m² cada mano); (), sobre superficie de revestimiento mural de madera, en interiores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.220 | 13241.43 | 2913.11 |
| mt27lss010b | l | Lasur sintético para interior y exterior, a poro abierto, acabado satinado, a base de resinas alcídicas y filtros ultravioleta, incoloro, aplicado con brocha, pincel o pistola, para aplicar con brocha, rodillo o pistola. (material) | 0.140 | 13673.24 | 1914.25 |
| op00tal020 |  | Taladro con batidora. | 1.000 | 0.00 | 0.00 |
| mo038 | h | Maestro 1ª pintor. (mano de obra) | 0.333 | 8689.02 | 2893.44 |
| mo076 | h | Ayudante pintor. (mano de obra) | 0.067 | 6494.86 | 435.16 |
| % | % | Herramientas | 2 % | 8155.96 | 163.12 |
|  |  | Costes directos |  |  | 8319.08 |
