# Piso continuo de hormigón simple de 10 cm de espesor

- Propiedad del archivo: CYPE INGENIEROS, S.A.
- Formato: FIEBDC-3/2002
- Ámbito geográfico: Chile
- Costes indirectos: 3.00 %
- Gastos generales: 13.00 %
- Beneficio industrial: 6.00 %
- IVA: 19.00 %

## R Revestimientos

### RS Pisos

#### RSN Continuos de hormigón

**RSN020** m² Piso continuo de hormigón simple de 10 cm de espesor, realizado con hormigón H20 (20) 20/6, no expuesto a ciclos hielo-deshielo, exposición a sulfatos despreciable, sin requerimiento de permeabilidad, docilidad blanda, preparado en central, con cemento grado normal, extendido y vibrado manual; tratado superficialmente con mortero de rodadura, color Gris Natural, con áridos de cuarzo, pigmentos y aditivos, rendimiento 3 kg/m², con acabado platachado mecánico.
Formación de piso continuo de hormigón simple de 10 cm de espesor, realizado con hormigón H20 (20) 20/6, no expuesto a ciclos hielo-deshielo, exposición a sulfatos despreciable, sin requerimiento de permeabilidad, docilidad blanda, preparado en central, con cemento grado normal; tratado superficialmente con mortero de rodadura, color Gris Natural, compuesto de cemento, áridos seleccionados de cuarzo, pigmentos orgánicos y aditivos, con un rendimiento aproximado de 3 kg/m², espolvoreado manualmente sobre el hormigón aún fresco. Incluso parte proporcional de limpieza de la superficie soporte, extendido y vibrado del hormigón mediante regla vibrante, emboquillado o conexión de los elementos exteriores (marcos de cámaras de inspección, sumideros, botes sifónicos, etc.) de las redes de instalaciones ejecutadas bajo el piso, platachado mecánico de toda la superficie hasta conseguir que el mortero quede totalmente integrado en el hormigón y limpieza final de la superficie acabada. Sin incluir la preparación de la capa base existente, juntas de construcción, de retracción, de dilatación ni juntas perimetrales.
Incluye: Limpieza de la superficie soporte. Replanteo de las juntas y paños de trabajo. Tendido de niveles mediante toques, maestras de hormigón o reglas. Riego de la superficie base. Vaciado y compactación del hormigón. Aplicación manual del mortero, asegurándose de la total cubrición del hormigón fresco. Platachado mecánico de la superficie.
Criterio de medición de proyecto: Superficie medida en proyección horizontal, según documentación gráfica de Proyecto.
Criterio de medición de obra: Se medirá, en proyección horizontal, la superficie realmente ejecutada según especificaciones de Proyecto.

| Código | Ud | Descripción | Rendimiento | Precio | Importe |
|---|---|---|---|---|---|
| mt08aaa010a | m³ | Agua. (material) | 0.018 | 1.09 | 0.02 |
| mt01arg000e | m³ | Arena cribada. (material) | 0.048 | 13.06 | 0.63 |
| mt01arg001em | m³ | Árido grueso homogeneizado de tamaño máximo 20 mm. (material) | 0.082 | 21.36 | 1.75 |
| mt08cem000e | kg | Cemento gris en sacos. (material) | 30.450 | 0.12 | 3.65 |
| mt09bnc010a | kg | Mortero de rodadura, color Gris Natural, compuesto de cemento, áridos seleccionados de cuarzo, pigmentos orgánicos y aditivos, con una densidad aparente de 1330 kg/m³, una resistencia a la compresión de 75000 kN/m² y una resistencia a la abrasión según el método Böhme de 10,9 cm³ / 50 cm². (material) | 3.000 | 0.34 | 1.02 |
| mq04dua020b | h | Dumper de descarga frontal de 2 t de carga útil. (maquinaria) | 0.022 | 6.54 | 0.14 |
| mq06vib020 | h | Regla vibrante de 3 m. (maquinaria) | 0.018 | 3.30 | 0.06 |
| mq06fra010 | h | Platacho mecánico de hormigón. (maquinaria) | 0.634 | 3.58 | 2.27 |
| mo020 | h | Maestro 1ª construcción. (mano de obra) | 0.323 | 6.29 | 2.03 |
| mo113 | h | Jornal construcción. (mano de obra) | 0.618 | 4.46 | 2.76 |
| mo112 | h | Jornal especializado de construcción. (mano de obra) | 0.148 | 4.55 | 0.67 |
| % | % | Herramientas | 2 % | 15.00 | 0.30 |
|  |  | Costes directos |  |  | 15.30 |
