# Reparación de piso de hormigón, con mortero

- Propiedad del archivo: CYPE INGENIEROS, S.A.
- Formato: FIEBDC-3/2002
- Ámbito geográfico: Chile
- Divisa: CHL
- Costes indirectos: 3.00 %
- Gastos generales: 13.00 %
- Beneficio industrial: 6.00 %
- IVA: 19.00 %

## R Revestimientos

### RS Pisos

#### RSY Reparaciones

**RSY010** m² Reparación de piso de hormigón, con mortero.
Reparación de piso de hormigón, con mortero reparador, modificado con polímeros, reforzado con fibras, de muy alta resistencia mecánica y retracción compensada, con una resistencia a compresión a 28 días mayor o igual a 50 N/mm² y un módulo de elasticidad mayor o igual a 20000 N/mm², Euroclase A1 de reacción al fuego, compuesto por cementos especiales, áridos seleccionados, aditivos y fibras, de 20 mm de espesor medio, previa aplicación de adhesivo de dos componentes, a base de resina epoxi y un endurecedor, como puente de unión.
Criterio de valoración económica: El precio no incluye la preparación del soporte.
Incluye: Aplicación del adhesivo. Preparación y aplicación del mortero. Curado.
Criterio de medición de proyecto: Superficie medida según documentación gráfica de Proyecto.
Criterio de medición de obra: Se medirá la superficie realmente ejecutada según especificaciones de Proyecto.

| Código | Ud | Descripción | Rendimiento | Precio | Importe |
|---|---|---|---|---|---|
| mt09rep032d | kg | Adhesivo de dos componentes, a base de resina epoxi y un endurecedor, para la correcta unión entre el hormigón fresco y el hormigón endurecido. (material) | 1.000 | 12374.45 | 12374.45 |
| mt28mrp010h | kg | Mortero reparador, modificado con polímeros, reforzado con fibras, de muy alta resistencia mecánica y retracción compensada, con una resistencia a compresión a 28 días mayor o igual a 50 N/mm² y un módulo de elasticidad mayor o igual a 20000 N/mm², Euroclase A1 de reacción al fuego, compuesto por cementos especiales, áridos seleccionados, aditivos y fibras, aplicado en espesores de hasta 50 mm en vertical sin moldajes y 100 mm en horizontal. (material) | 44.000 | 616.22 | 27113.68 |
| mo020 | h | Maestro 1ª construcción. (mano de obra) | 0.834 | 8689.02 | 7246.64 |
| mo077 | h | Ayudante construcción. (mano de obra) | 0.834 | 6494.86 | 5416.71 |
| mo113 | h | Jornal construcción. (mano de obra) | 0.417 | 6257.69 | 2609.46 |
| % | % | Herramientas | 2 % | 54760.94 | 1095.22 |
|  |  | Costes directos |  |  | 55856.16 |
