# Reparación de revestimiento en muros deteriorados

- Propiedad del archivo: CYPE INGENIEROS, S.A.
- Formato: FIEBDC-3/2002
- Ámbito geográfico: Chile
- Divisa: CHL
- Costes indirectos: 3.00 %
- Gastos generales: 13.00 %
- Beneficio industrial: 6.00 %
- IVA: 19.00 %

## R Revestimientos

### RU Morteros industriales para restauración

#### RUC Morteros de cal

**RUC010** m² Reparación de revestimiento en muros deteriorados.
Reparación de revestimiento en muros deteriorados. CAPA BASE: mortero de cal hidráulica natural transpirable, de 20 mm de espesor, aplicado en una capa, aplicado manualmente; CAPA DE ACABADO: mortero de cal, resistencia a compresión mayor o igual a 6 N/mm², absorción de agua por capilaridad menor de 0,2 kg/m² min½, color blanco, de 2 mm de espesor, aplicado en una capa, aplicado manualmente.
Incluye: Aplicación de la capa base. Aplicación de la capa de acabado.
Criterio de medición de proyecto: Superficie medida según documentación gráfica de Proyecto.
Criterio de medición de obra: Se medirá la superficie realmente ejecutada según especificaciones de Proyecto.

| Código | Ud | Descripción | Rendimiento | Precio | Importe |
|---|---|---|---|---|---|
| mt08aaa010a | m³ | Agua. (material) | 0.001 | 887.44 | 0.89 |
| mt28mmr040b | kg | Mortero de cal hidráulica natural transpirable, color avellana claro, compuesto por cal hidráulica natural, con resistencia a compresión de 3,5 a 10 N/mm², áridos seleccionados y aditivos, resistencia a compresión de 1,5 a 5 N/mm². (material) | 29.000 | 389.58 | 11297.82 |
| mt28mmr020c | kg | Mortero de cal, resistencia a compresión mayor o igual a 6 N/mm², absorción de agua por capilaridad menor de 0,2 kg/m² min½, color blanco, compuesto por cal hidráulica natural, con resistencia a compresión de 3,5 a 10 N/mm², puzolanas, áridos seleccionados y aditivos, con muy bajo contenido de sustancias orgánicas volátiles (VOC), permeable al vapor de agua, como capa de acabado, para reparación de paramentos con humedades o manchas salinas. (material) | 2.800 | 603.23 | 1689.04 |
| mo039 | h | Maestro 1ª revocador. (mano de obra) | 1.281 | 7491.89 | 9597.11 |
| mo079 | h | Ayudante revocador. (mano de obra) | 1.281 | 5601.45 | 7175.46 |
| % | % | Herramientas | 2 % | 29760.32 | 595.21 |
|  |  | Costes directos |  |  | 30355.53 |
