# Eliminación de capa de pintura pintura plástica, acabado gotelé, aplicada sobre bóveda de escalera, con medios manuales, mediante rasqueta y espátula

- Propiedad del archivo: CYPE INGENIEROS, S.A.
- Formato: FIEBDC-3/2002
- Ámbito geográfico: Chile
- Divisa: CHL
- Costes indirectos: 3.00 %
- Gastos generales: 13.00 %
- Beneficio industrial: 6.00 %
- IVA: 19.00 %

## R Revestimientos

### RY Preparaciones, protecciones, reparaciones y refuerzos de revestimientos

#### RYP Preparaciones

**RYP030** m² Eliminación de capa de pintura pintura plástica, acabado gotelé, aplicada sobre bóveda de escalera, con medios manuales, mediante rasqueta y espátula.
Eliminación de capa de pintura pintura plástica, acabado gotelé, aplicada sobre bóveda de escalera, con medios manuales, mediante rasqueta y espátula.
Incluye: Protección de los elementos del entorno que puedan verse afectados durante los trabajos. Eliminación de la capa de pintura. Retirada y acopio de los restos generados. Carga de los restos generados sobre camión o contenedor.
Criterio de medición de proyecto: Superficie medida según documentación gráfica de Proyecto.
Criterio de medición de obra: Se medirá la superficie realmente ejecutada según especificaciones de Proyecto.

| Código | Ud | Descripción | Rendimiento | Precio | Importe |
|---|---|---|---|---|---|
| mo076 | h | Ayudante pintor. (mano de obra) | 0.324 | 4063.51 | 1316.58 |
| % | % | Herramientas | 2 % | 1316.58 | 26.33 |
|  |  | Costes directos |  |  | 1342.91 |
