# Reparación de cielo falso de placas de escayola con fisuras generalizadas, con masilla elástica

- Propiedad del archivo: CYPE INGENIEROS, S.A.
- Formato: FIEBDC-3/2002
- Ámbito geográfico: Chile
- Divisa: CHL
- Costes indirectos: 3.00 %
- Gastos generales: 13.00 %
- Beneficio industrial: 6.00 %
- IVA: 19.00 %

## R Revestimientos

### RY Preparaciones, protecciones, reparaciones y refuerzos de revestimientos

#### RYY Reparaciones

**RYY012** m² Reparación de cielo falso de placas de escayola con fisuras generalizadas, con masilla elástica.
Reparación de cielo falso de placas de escayola con fisuras generalizadas mediante aplicación con espátula en sucesivas capas finas de masilla elástica con fibras, hasta alcanzar un espesor medio total de 1 mm, con un rendimiento de 1,25 kg/m², previa eliminación del material suelto y no consolidado, para proceder posteriormente a su acabado final (no incluido en este precio). Incluso retirada y carga manual de escombros sobre camión o contenedor. Totalmente terminada y rematada, a falta de pintura (no incluida en este precio).
Incluye: Preparación del soporte. Aplicación de la masilla. Limpieza de los restos de obra. Retirada de escombros. Carga de escombros sobre camión o contenedor.
Criterio de medición de proyecto: Superficie medida según documentación gráfica de Proyecto.
Criterio de medición de obra: Se medirá la superficie realmente ejecutada según especificaciones de Proyecto.

| Código | Ud | Descripción | Rendimiento | Precio | Importe |
|---|---|---|---|---|---|
| mt15dag505a | kg | Masilla elástica con fibras a base de polímeros especiales en emulsión acuosa y áridos seleccionados, color blanco. (material) | 1.250 | 19485.49 | 24356.86 |
| mo038 | h | Maestro 1ª pintor. (mano de obra) | 0.077 | 8689.02 | 669.05 |
| mo076 | h | Ayudante pintor. (mano de obra) | 0.077 | 6494.86 | 500.10 |
| % | % | Herramientas | 2 % | 25526.01 | 510.52 |
|  |  | Costes directos |  |  | 26036.53 |
