# Toallero de papel zigzag, línea Azur, modelo AH70000 Z Higiénico Blanco, "JOFEL", tapa de ABS blanco y base de ABS gris claro

- Propiedad del archivo: CYPE INGENIEROS, S.A.
- Formato: FIEBDC-3/2002
- Ámbito geográfico: Chile
- Costes indirectos: 3.00 %
- Gastos generales: 13.00 %
- Beneficio industrial: 6.00 %
- IVA: 19.00 %

## S Señalética y equipamiento

### SM Baños

#### SME Dispensadores de papel

**SME020** Ud Toallero de papel zigzag, línea Azur, modelo AH70000 Z Higiénico Blanco, "JOFEL", tapa de ABS blanco y base de ABS gris claro.
Suministro e instalación de toallero de papel zigzag, línea Azur, modelo AH70000 Z Higiénico Blanco, "JOFEL", tapa de ABS blanco y base de ABS gris claro, de 287x141x138 mm, para 400 toallitas de papel, cierre mediante cerradura y llave. Totalmente montado.
Incluye: Replanteo y trazado en el paramento de la situación del accesorio. Colocación y fijación de los accesorios de soporte.
Criterio de medición de proyecto: Número de unidades previstas, según documentación gráfica de Proyecto.
Criterio de medición de obra: Se medirá el número de unidades realmente colocadas según especificaciones de Proyecto.

| Código | Ud | Descripción | Rendimiento | Precio | Importe |
|---|---|---|---|---|---|
| mt31abj150ej | Ud | Toallero de papel zigzag, línea Azur, modelo AH70000 Z Higiénico Blanco, "JOFEL", tapa de ABS blanco y base de ABS gris claro, de 287x141x138 mm, para 400 toallitas de papel, cierre mediante cerradura y llave. (material) | 1.000 | 20.23 | 20.23 |
| op00ato010 |  | Atornillador. | 1.000 | 0.00 | 0.00 |
| op00tal010 |  | Taladro. | 1.000 | 0.00 | 0.00 |
| mo105 | h | Ayudante gasfitero. (mano de obra) | 0.183 | 4.41 | 0.81 |
| % | % | Costes directos complementarios | 2 % | 21.04 | 0.42 |
|  |  | Costes directos |  |  | 21.46 |
