# Plantación de Olivo (Olea europaea)

- Propiedad del archivo: CYPE INGENIEROS, S.A.
- Formato: FIEBDC-3/2002
- Ámbito geográfico: Chile
- Divisa: CHL
- Costes indirectos: 3.00 %
- Gastos generales: 13.00 %
- Beneficio industrial: 6.00 %
- IVA: 19.00 %

## U Urbanización interior del lote

### UJ Jardinería

#### UJP Suministro y plantación de especies

**UJP010** Ud Plantación de Olivo (Olea europaea), de 60 a 80 cm de diámetro, en hoyo de 110x110x70 cm realizado con medios mecánicos; suministro con cepellón. Incluso tierra vegetal cribada y substratos vegetales fertilizados.
Plantación de Olivo (Olea europaea), de 60 a 80 cm de diámetro, en hoyo de 110x110x70 cm realizado con medios mecánicos; suministro con cepellón. Incluso tierra vegetal cribada y substratos vegetales fertilizados.
Incluye: Laboreo y preparación del terreno con medios mecánicos. Abonado del terreno. Plantación. Colocación de tutor. Primer riego.
Criterio de medición de proyecto: Número de unidades previstas, según documentación gráfica de Proyecto.
Criterio de medición de obra: Se medirá el número de unidades realmente ejecutadas según especificaciones de Proyecto.

| Código | Ud | Descripción | Rendimiento | Precio | Importe |
|---|---|---|---|---|---|
| mt48eol010a | Ud | Olivo (Olea europaea), de 60 a 80 cm de diámetro; suministro con cepellón. (material) | 1.000 | 144959.17 | 144959.17 |
| mt48tie030a | m³ | Tierra vegetal cribada, suministrada a granel. (material) | 0.250 | 13213.59 | 3303.40 |
| mt48tie020 | kg | Abono mineral complejo NPK 15-15-15. (material) | 30.000 | 418.15 | 12544.50 |
| mt08aaa010a | m³ | Agua. (material) | 0.100 | 836.31 | 83.63 |
| mq01exn020a | h | Retroexcavadora hidráulica sobre neumáticos, de 105 kW. (maquinaria) | 1.166 | 25211.80 | 29396.96 |
| mq04dua020b | h | Dumper de descarga frontal de 2 t de carga útil. (maquinaria) | 0.117 | 5042.36 | 589.96 |
| mq04cag010b | h | Camión con grúa de hasta 10 t. (maquinaria) | 0.586 | 30460.86 | 17850.06 |
| mo040 | h | Maestro 1ª jardinero. (mano de obra) | 2.528 | 5466.67 | 13819.74 |
| mo115 | h | Jornal jardinero. (mano de obra) | 3.792 | 3903.77 | 14803.10 |
| % | % | Herramientas | 2 % | 237350.52 | 4747.01 |
|  |  | Costes directos |  |  | 242097.53 |
