# Puerta cancela en vallado de lote

- Propiedad del archivo: CYPE INGENIEROS, S.A.
- Formato: FIEBDC-3/2002
- Ámbito geográfico: Chile
- Divisa: CHL
- Costes indirectos: 3.00 %
- Gastos generales: 13.00 %
- Beneficio industrial: 6.00 %
- IVA: 19.00 %

## U Urbanización interior del lote

### UV Cerramientos exteriores

#### UVP Puertas

**UVP010** Ud Puerta cancela en vallado de lote.
Puerta cancela de lámina de acero galvanizado, acabado lacado, de una hoja abatible, dimensiones 300x200 cm, perfiles rectangulares en marco zócalo inferior realizado con lámina acanalada de 1,2 mm de espesor a dos caras, para acceso de vehículos. Apertura manual. Incluso bisagras o anclajes metálicos laterales de los bastidores, armadura portante de la cancela y recibidos a obra, elementos de anclaje, herrajes de seguridad y cierre, acabado con imprimación antioxidante y accesorios.
Incluye: Replanteo. Colocación y montaje del poste de fijación. Instalación de la puerta cancela. Vaciado del hormigón. Montaje del sistema de apertura. Montaje del sistema de accionamiento. Repaso y engrase de mecanismos.
Criterio de medición de proyecto: Número de unidades previstas, según documentación gráfica de Proyecto.
Criterio de medición de obra: Se medirá el número de unidades realmente ejecutadas según especificaciones de Proyecto.

| Código | Ud | Descripción | Rendimiento | Precio | Importe |
|---|---|---|---|---|---|
| mt10hmf090aqeg | m³ | Hormigón simple H25 (20) 20/6, no expuesto a ciclos hielo-deshielo, exposición a sulfatos despreciable, sin requerimiento de permeabilidad, docilidad blanda, con cemento grado normal, preparado en central, según NCh 170.Of85 y ACI 318-08. (material) | 0.090 | 60089.09 | 5408.02 |
| mt08aaa010a | m³ | Agua. (material) | 0.012 | 924.20 | 11.09 |
| mt01arg005a | t | Arena de cantera, para mortero preparado en obra. (material) | 0.098 | 11947.94 | 1170.90 |
| mt08cem000e | kg | Cemento gris en sacos. (material) | 15.000 | 100.67 | 1510.05 |
| mt26vpc010a | m² | Puerta cancela metálica en valla exterior, para acceso de vehículos, una hoja abatible, de lámina de acero galvanizado, acabado lacado con bisagras o anclajes metálicos laterales de los bastidores, armadura portante de la cancela, elementos de anclaje, herrajes de seguridad y cierre, acabado con imprimación antioxidante y accesorios. (material) | 6.000 | 235694.04 | 1414164.24 |
| mq06hor010 | h | Concretera eléctrica con una capacidad de amasado de 160 l. (maquinaria) | 0.049 | 2262.69 | 110.87 |
| au00auh040 |  | Vibrador de hormigón, eléctrico. | 1.000 | 0.00 | 0.00 |
| mo041 | h | Maestro 1ª construcción de obra civil. (mano de obra) | 4.168 | 8689.02 | 36215.84 |
| mo087 | h | Ayudante construcción de obra civil. (mano de obra) | 4.774 | 6494.86 | 31006.46 |
| mo018 | h | Maestro 1ª cerrajero. (mano de obra) | 1.364 | 8805.63 | 12010.88 |
| mo059 | h | Ayudante cerrajero. (mano de obra) | 1.364 | 6509.67 | 8879.19 |
| % | % | Herramientas | 2 % | 1510487.54 | 30209.75 |
|  |  | Costes directos |  |  | 1540697.29 |
