# Ducto desescombrador

- Propiedad del archivo: CYPE INGENIEROS, S.A.
- Formato: FIEBDC-3/2002
- Ámbito geográfico: Chile
- Divisa: CHL
- Costes indirectos: 3.00 %
- Gastos generales: 13.00 %
- Beneficio industrial: 6.00 %
- IVA: 19.00 %

## Y Protección

### YC Sistemas de protección colectiva

#### YCV Protección contra vertidos

**YCV010** m Ducto desescombrador.
Suministro, montaje y desmontaje de ducto desescombrador, compuesta por 3 tubos y 1 tolva de carga de polietileno, de 49 cm de diámetro superior y 40 cm de diámetro inferior, con soportes y cadenas metálicas, por cada planta de hasta 3 m de altura libre, amortizable en 5 usos, fijada a la losa mediante puntales metálicos telescópicos, accesorios y elementos de sujeción, amortizables en 5 usos.
Criterio de medición de proyecto: Longitud medida según Estudio o Estudio Básico de Seguridad y Salud.
Criterio de medición de obra: Se medirá la longitud realmente montada según especificaciones de Estudio o Estudio Básico de Seguridad y Salud.

| Código | Ud | Descripción | Rendimiento | Precio | Importe |
|---|---|---|---|---|---|
| mt50spc010 | Ud | Ducto desescombrador, de polietileno, de 49 cm de diámetro superior, 40 cm de diámetro inferior y 106 cm de altura, con soportes y cadenas metálicas. (material) | 0.182 | 25729.82 | 4682.83 |
| mt50spc020 | Ud | Tolva de carga, de polietileno, para ducto desescombrador, de 49 cm de diámetro superior, 40 cm de diámetro inferior y 86,5 cm de altura, con soportes y cadenas metálicas. (material) | 0.061 | 34602.17 | 2110.73 |
| mt50spc030 | Ud | Accesorios y elementos de sujeción de ducto desescombrador. (material) | 0.200 | 2049.51 | 409.90 |
| mt50spa081a | Ud | Puntal metálico telescópico, de hasta 3 m de altura. (material) | 0.121 | 11862.33 | 1435.34 |
| mo120 | h | Peón Seguridad y Salud. (mano de obra) | 0.526 | 6257.69 | 3291.54 |
| % | % | Herramientas | 2 % | 11930.34 | 238.61 |
|  |  | Costes directos |  |  | 12168.95 |
