# Sistema "ISOVER" de aislamiento termoacústico y trasdosado autosoportante interior

- Propiedad del archivo: CYPE INGENIEROS, S.A.
- Formato: FIEBDC-3/2002
- Ámbito geográfico: Chile
- Divisa: CHL
- Costes indirectos: 3.00 %
- Gastos generales: 13.00 %
- Beneficio industrial: 6.00 %
- IVA: 19.00 %

## Z Rehabilitación energética

### ZF Cerramientos verticales: adición de aislamiento térmico

#### ZFT Sistemas de aislamiento interior mediante revestimiento de placas

**ZFT021** m² Sistema "ISOVER" de aislamiento termoacústico y trasdosado autosoportante interior.
Rehabilitación energética de fachadas y tabiques mediante el sistema "ISOVER" de aislamiento termoacústico y trasdosado autosoportante, colocado en tabiques interiores y por el interior de cerramientos verticales, formado por placa de yeso laminado A / - 1200 / longitud / 15 / con los bordes longitudinales afinados, atornillada directamente a una estructura autosoportante arriostrada, de acero galvanizado, compuesta por perfiles horizontales de 30x30 mm, sólidamente fijados al suelo y al techo y compuesta por perfiles horizontales de 30x30 mm, con una modulación de 600 mm, fijadas al paramento, y aislamiento de panel compacto de lana mineral Arena de alta densidad, Arena Apta "ISOVER", de 30 mm de espesor, no revestido, resistencia térmica 0,85 m²K/W, conductividad térmica 0,034 W/(mK), colocado en el espacio entre el paramento y las maestras; y dos manos de pintura plástica, color blanco, acabado mate, textura lisa, (rendimiento: 0,1 l/m² cada mano); previa aplicación de una mano de imprimación a base de copolímeros acrílicos en suspensión acuosa. Incluso fijaciones, pasta y cinta para el tratamiento de juntas y accesorios de montaje.
Criterio de valoración económica: El precio incluye la resolución de encuentros y puntos singulares y las ayudas de albañilería para instalaciones.
Incluye: Replanteo y marcado. Nivelación y limpieza de la base. Colocación de la banda acústica. Colocación de elementos horizontales sólidamente fijados al suelo y al techo. Colocación de las maestras, arriostrándolas con anclajes directos. Corte y preparación del aislamiento a colocar. Colocación del aislamiento en el espacio entre el paramento y las maestras. Fijación de las placas. Recibido de marcos, instalaciones y mecanismos. Tratamiento de juntas. Limpieza de la superficie a pintar. Aplicación de la mano de fondo. Aplicación de dos manos de acabado.
Criterio de medición de proyecto: Superficie medida según documentación gráfica de Proyecto.
Criterio de medición de obra: Se medirá la superficie realmente ejecutada según especificaciones de Proyecto.

| Código | Ud | Descripción | Rendimiento | Precio | Importe |
|---|---|---|---|---|---|
| mt12psg041b | m | Banda autoadhesiva desolidarizante de espuma de poliuretano de celdas cerradas, de 3,2 mm de espesor y 50 mm de anchura, resistencia térmica 0,10 m²K/W, conductividad térmica 0,032 W/(mK). (material) | 0.800 | 164.66 | 131.73 |
| mt12pek020fa | Ud | Anclaje directo de 125 mm, para maestra 60/27. (material) | 0.700 | 279.06 | 195.34 |
| mt12psg220 | Ud | Fijación compuesta por taco y tornillo 5x27. (material) | 1.600 | 44.34 | 70.94 |
| mt16lvi030adda | m² | Panel compacto de lana mineral Arena de alta densidad, Arena Apta "ISOVER", de 30 mm de espesor, no revestido, resistencia térmica 0,85 m²K/W, conductividad térmica 0,034 W/(mK), Euroclase A1 de reacción al fuego, capacidad de absorción de agua a corto plazo <=1 kg/m² y factor de resistencia a la difusión del vapor de agua 1. (material) | 1.050 | 3726.83 | 3913.17 |
| mt16aaa030 | m | Cinta autoadhesiva para sellado de juntas. (material) | 0.440 | 366.57 | 161.29 |
| mt12psg050c | m | Maestra 60/27 de lámina de acero galvanizado, de ancho 60 mm. (material) | 1.750 | 577.45 | 1010.54 |
| mt12psg160a | m | Perfil en U, de acero galvanizado, de 30 mm. (material) | 1.220 | 595.31 | 726.28 |
| mt12psg081a | Ud | Tornillo autoperforante 3,5x9,5 mm. (material) | 1.400 | 6.87 | 9.62 |
| mt12psg010b | m² | Placa de yeso laminado A / - 1200 / longitud / 15 / con los bordes longitudinales afinados. (material) | 1.050 | 3290.92 | 3455.47 |
| mt12psg081c | Ud | Tornillo autoperforante 3,5x25 mm. (material) | 14.000 | 6.30 | 88.20 |
| mt12psg030a | kg | Pasta de juntas. (material) | 0.300 | 621.73 | 186.52 |
| mt12psg040a | m | Cinta microperforada de papel. (material) | 1.600 | 29.43 | 47.09 |
| mt27pfp010b | l | Imprimación, a base de copolímeros acrílicos en suspensión acuosa, para favorecer la cohesión de soportes poco consistentes y la adherencia de pinturas. (material) | 0.125 | 3089.88 | 386.24 |
| mt27pir010a | l | Pintura plástica ecológica para interior, a base de copolímeros acrílicos en dispersión acuosa, dióxido de titanio y pigmentos extendedores seleccionados, color blanco, acabado mate, textura lisa, de gran resistencia al frote húmedo, permeable al vapor de agua, transpirable y resistente a los rayos UV, para aplicar con brocha, rodillo o pistola. (material) | 0.200 | 3072.92 | 614.58 |
| op00fre010 |  | Fresadora. | 1.000 | 0.00 | 0.00 |
| op00ato010 |  | Atornillador. | 1.000 | 0.00 | 0.00 |
| mo054 | h | Maestro 1ª montador de aislamientos. (mano de obra) | 0.149 | 8556.75 | 1274.96 |
| mo101 | h | Ayudante montador de aislamientos. (mano de obra) | 0.093 | 6224.80 | 578.91 |
| mo053 | h | Maestro 1ª montador de prefabricados interiores. (mano de obra) | 0.447 | 8556.75 | 3824.87 |
| mo100 | h | Ayudante montador de mamparas y sistemas de placas. (mano de obra) | 0.279 | 6224.80 | 1736.72 |
| mo038 | h | Maestro 1ª pintor. (mano de obra) | 0.193 | 8327.21 | 1607.15 |
| mo076 | h | Ayudante pintor. (mano de obra) | 0.023 | 6224.80 | 143.17 |
| % | % | Herramientas | 2 % | 20162.79 | 403.26 |
|  |  | Costes directos |  |  | 20566.05 |
