# Rehabilitación energética de azotea no transitable

- Propiedad del archivo: CYPE INGENIEROS, S.A.
- Formato: FIEBDC-3/2002
- Ámbito geográfico: Chile
- Divisa: CHL
- Costes indirectos: 3.00 %
- Gastos generales: 13.00 %
- Beneficio industrial: 6.00 %
- IVA: 19.00 %

## Z Rehabilitación energética

### ZH Cerramientos horizontales: adición de aislamiento térmico

#### ZHA Sistemas de aislamiento por el exterior de azotea

**ZHA011** m² Rehabilitación energética de azotea no transitable, mediante la incorporación de aislamiento termoacústico por el exterior de la cubierta, formado por panel rígido de lana de roca hidrofugada, Ixxo "ISOVER", revestido por una de sus caras con asfalto oxidado y film de polipropileno termofusible, de 50 mm de espesor, fijado mecánicamente al soporte; capa de protección e imprimación monocapa adherida, mediante membrana de betún modificado con elastómero SBS, de 3,5 mm de espesor, con armadura de fieltro de poliéster reforzado y estabilizado de 150 g/m², con autoprotección mineral.
Rehabilitación energética de azotea no transitable, una vez saneado y reparado el soporte, mediante la incorporación de aislamiento termoacústico por el exterior de la cubierta, formado por panel rígido de lana de roca hidrofugada, Ixxo "ISOVER", revestido por una de sus caras con asfalto oxidado y film de polipropileno termofusible, de 50 mm de espesor, resistencia térmica 1,25 m²K/W, conductividad térmica 0,039 W/(mK), fijado mecánicamente al soporte; capa de protección e imprimación monocapa adherida, mediante membrana de betún modificado con elastómero SBS, de 3,5 mm de espesor, con armadura de fieltro de poliéster reforzado y estabilizado de 150 g/m², con autoprotección mineral de color verde. Incluso parte proporcional de replanteo, cortes, resolución de puentes térmicos, fijaciones y limpieza.
Incluye: Revisión de la superficie soporte en la que se realiza la fijación del aislamiento de acuerdo con las exigencias de la técnica a emplear. Corte, ajuste y colocación del aislamiento con fijaciones mecánicas. Limpieza y preparación de la superficie en la que ha de aplicarse la imprimación. Colocación de la imprimación.
Criterio de medición de proyecto: Superficie medida según documentación gráfica de Proyecto.
Criterio de medición de obra: Se medirá la superficie realmente ejecutada según especificaciones de Proyecto.

| Código | Ud | Descripción | Rendimiento | Precio | Importe |
|---|---|---|---|---|---|
| mt16lri030n | m² | Panel rígido de lana de roca hidrofugada, Ixxo "ISOVER", revestido por una de sus caras con asfalto oxidado y film de polipropileno termofusible, de 50 mm de espesor, resistencia térmica 1,25 m²K/W, conductividad térmica 0,039 W/(mK). (material) | 1.050 | 14726.21 | 15462.52 |
| mt16aaa020ag | Ud | Fijación mecánica para paneles aislantes de lana mineral, colocados directamente sobre la superficie soporte. (material) | 5.000 | 177.43 | 887.15 |
| mt14lga010ec | m² | Membrana de betún modificado con elastómero SBS, de 3,5 mm de espesor, masa nominal 5 kg/m², con armadura de fieltro de poliéster reforzado y estabilizado de 150 g/m², con autoprotección mineral de color verde. (material) | 1.100 | 6751.02 | 7426.12 |
| mo054 | h | Maestro 1ª montador de aislamientos. (mano de obra) | 0.121 | 5019.75 | 607.39 |
| mo101 | h | Ayudante montador de aislamientos. (mano de obra) | 0.121 | 3580.11 | 433.19 |
| mo029 | h | Maestro 1ª aplicador de membranas impermeabilizantes. (mano de obra) | 0.097 | 4856.40 | 471.07 |
| mo067 | h | Ayudante aplicador de membranas impermeabilizantes. (mano de obra) | 0.097 | 3580.11 | 347.27 |
| % | % | Herramientas | 2 % | 25634.71 | 512.69 |
|  |  | Costes directos |  |  | 26147.40 |
