# Reparación estructural de hormigón, con mortero a base de cemento, modificado con polímeros

- Propiedad del archivo: CYPE Ingenieros S.A.
- Formato: FIEBDC-3/2016
- Programa: Generador de precios de la construcción. CYPE Ingenieros, S.A.
- Fecha: 30/05/2025
- Ámbito geográfico: Chile
- Divisa: CHL
- Costes indirectos: 3 %
- Gastos generales: 13 %
- Beneficio industrial: 6 %
- IVA: 19 %

## E Estructuras

### EH Hormigón armado

#### EHY Reparaciones

**EHY010** m² Reparación estructural de hormigón, con mortero a base de cemento, modificado con polímeros.
Aplicación manual de mortero tixotrópico, reforzado con fibras, de retracción compensada, con una resistencia a compresión a 28 días mayor o igual a 40 N/mm² y un módulo de elasticidad mayor o igual a 25000 N/mm², Euroclase A1 de reacción al fuego, en capa de 15 mm de espesor medio, con acabado superficial platachado con esponja o platacho, para reparación y refuerzo estructural de elemento de hormigón.
Incluye: Humectación de la superficie soporte. Preparación de la mezcla. Aplicación del producto. Perfilado de aristas. Curado.
Criterio de medición de proyecto: Superficie medida según documentación gráfica de Proyecto.
Criterio de medición de obra: Se medirá la superficie realmente ejecutada según especificaciones de Proyecto.

| Código | Ud | Descripción | Rendimiento | Precio | Importe |
|---|---|---|---|---|---|
| mt09rem110b | kg | Mortero tixotrópico, reforzado con fibras, de retracción compensada, con una resistencia a compresión a 28 días mayor o igual a 40 N/mm² y un módulo de elasticidad mayor o igual a 25000 N/mm², Euroclase A1 de reacción al fuego, para reparación estructural del hormigón. (material) | 27.75 | 418.07 | 11601.443 |
| mt08aaa010a | m³ | Agua. (material) | 0.004 | 924.2 | 3.697 |
| mo020 | h | Maestro 1ª construcción. (mano de obra) | 0.49 | 8689.02 | 4257.620 |
| mo113 | h | Jornal construcción. (mano de obra) | 0.49 | 6257.69 | 3066.268 |
| % | % | Herramientas | 2 % | 18929.028 | 378.581 |
|  |  | Costes directos |  |  | 19307.609 |

Residuos:
- colocación: mt09rem110b; factor de residuo 0.0063

## Recursos

**mt09rem110b** kg Mortero tixotrópico
Datos técnicos: Coste energético 8.384 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
