# Reparación estructural de hormigón, con mortero fluido a base de cemento

- Propiedad del archivo: CYPE Ingenieros S.A.
- Formato: FIEBDC-3/2016
- Programa: Generador de precios de la construcción. CYPE Ingenieros, S.A.
- Fecha: 11/02/2025
- Ámbito geográfico: Chile
- Divisa: CHL
- Costes indirectos: 3 %
- Gastos generales: 13 %
- Beneficio industrial: 6 %
- IVA: 19 %

## E Estructuras

### EH Hormigón armado

#### EHY Reparaciones

**EHY021** m² Reparación estructural de hormigón, con mortero fluido a base de cemento.
Aplicación manual de mortero fluido, de elevada resistencia mecánica y retracción compensada, con una resistencia a compresión a 28 días mayor o igual a 78,5 N/mm² y un módulo de elasticidad mayor o igual a 20000 N/mm², Euroclase A1 de reacción al fuego, en capa de 40 mm de espesor medio, de docilidad fluida, para reparación y refuerzo estructural de losa de hormigón.
Criterio de valoración económica: El precio incluye el montaje y retiro del sistema de moldaje.
Incluye: Humectación de la superficie soporte. Montaje del sistema de moldaje. Preparación de la mezcla. Aplicación del producto. Curado. Retiro del sistema de moldaje.
Criterio de medición de proyecto: Superficie medida según documentación gráfica de Proyecto.
Criterio de medición de obra: Se medirá la superficie realmente ejecutada según especificaciones de Proyecto.

| Código | Ud | Descripción | Rendimiento | Precio | Importe |
|---|---|---|---|---|---|
| mt09red110c | kg | Mortero fluido, de elevada resistencia mecánica y retracción compensada, con una resistencia a compresión a 28 días mayor o igual a 78,5 N/mm² y un módulo de elasticidad mayor o igual a 20000 N/mm², Euroclase A1 de reacción al fuego, para reparación estructural del hormigón. (material) | 77 | 492.54 | 37925.580 |
| mt08aaa010a | m³ | Agua. (material) | 0.008 | 924.2 | 7.394 |
| mt50spa052b | m | Tablón de madera de pino, de 20x7,2 cm. (material) | 0.02 | 3894.96 | 77.899 |
| mt50spa101 | kg | Clavos de acero. (material) | 0.03 | 1153.41 | 34.602 |
| mt50spa081a | Ud | Puntal metálico telescópico, de hasta 3 m de altura. (material) | 0.013 | 11862.33 | 154.210 |
| mo020 | h | Maestro 1ª construcción. (mano de obra) | 0.175 | 8689.02 | 1520.579 |
| mo113 | h | Jornal construcción. (mano de obra) | 0.175 | 6257.69 | 1095.096 |
| % | % | Herramientas | 2 % | 40815.360 | 816.307 |
|  |  | Costes directos |  |  | 41631.667 |

Residuos:
- colocación: mt09red110c; factor de residuo 0.0189
- colocación: mt50spa052b Tablón de madera de pino, de 20x7,2 cm; factor de residuo 1
- colocación: mt50spa101 Clavos de acero; factor de residuo 0.0045
- colocación: mt50spa081a Puntal metálico telescópico, de hasta 3 m de altura; factor de residuo 1

## Recursos

**mt09red110c** kg Mortero fluido, de elevada resistencia mecánica y retracción compensada
Datos técnicos: Coste energético 12.417 MJ; Emisión de CO2 0.460 kg; Código LER 17 01 01; Masa del elemento 1 kg; Volumen 0.000667 m3
Residuos:
- embalaje: re150101 Envases de papel y cartón. (componente de residuo); rendimiento 0.105 kg; Código LER 15 01 01; Masa del elemento 1 kg; Volumen 0.001333 m3
- embalaje: re150104 Envases metálicos. (componente de residuo); rendimiento 0.001 kg; Código LER 15 01 04; Masa del elemento 1 kg; Volumen 0.001667 m3

**mt08aaa010a** m³ Agua
Datos técnicos: Coste energético 60.000 MJ; Emisión de CO2 30.000 kg

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3
