# Losa de viguetas y tablero estructural de madera

- Propiedad del archivo: CYPE Ingenieros S.A.
- Formato: FIEBDC-3/2016
- Programa: Generador de precios de la construcción. CYPE Ingenieros, S.A.
- Fecha: 11/02/2025
- Ámbito geográfico: Chile
- Divisa: CHL
- Costes indirectos: 3 %
- Gastos generales: 13 %
- Beneficio industrial: 6 %
- IVA: 19 %

## E Estructuras

### EM Madera

#### EMF Losas

**EMF020** m² Losa de viguetas y tablero estructural de madera.
Losa tradicional con un intereje de 60 cm, compuesto por viguetas de madera aserrada de pino, de 70x70 mm de sección, con acabado cepillado colocadas mediante apoyo sobre elemento estructural; tablero estructural de partículas de madera para uso en ambiente seco, de 30 mm de espesor, fijado con tornillos de cabeza avellanada, de acero al carbono; membrana impermeabilizante bicapa de 5 mm de espesor, formada por una lámina superior bituminosa fonoabsorbente y una lámina inferior de fieltro de poliéster, sellada con cinta autoadhesiva, de polietileno, con adhesivo acrílico sin disolventes, armadura de polietileno y película de separación de papel siliconado, de 0,34 mm de espesor y 60 mm de anchura, desolidarización con banda perimetral autoadhesiva desolidarizante, de espuma de polietileno de celdas cerradas, de 4 mm de espesor y de 150 mm de anchura, de color gris, y malla electrosoldada sin economía de borde tipo C 139 de acero AT56-50H, separación 100x100 mm y Ø longitudinal 4,2 mm, en capa de compresión de 4 cm de espesor de hormigón liviano HL-25/B/10/XC2, densidad entre 1200 y 1500 kg/m³, (cantidad mínima de cemento 275 kg/m³), preparado en central, y vaciado con balde concretero; apuntalamiento y desapuntalamiento de las viguetas. Incluso conectores para losa de madera y hormigón, alambre de atar, separadores, elementos de atado de viguetas y zunchos perimetrales de planta y huecos.
Incluye: Preparación del perímetro de apoyo de las viguetas. Replanteo y colocación en seco de las viguetas. Colocación de los tableros. Apuntalamiento. Resolución del apoyo sobre el elemento estructural. Colocación de un perfil de largueros de madera, ensamblados en los cruces de las viguetas. Nivelación. Apoyo y fijación de los tableros. Colocación de la membrana impermeabilizante. Colocación de la banda desolidarizadora. Atornillado de los conectores para losa de madera y hormigón. Colocación de la malla electrosoldada con separadores homologados. Vaciado y compactación del hormigón. Regleado y nivelación de la capa de compresión. Curado del hormigón. Desapuntalamiento.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.04 | 3894.96 | 155.798 |
| mt50spa101 | kg | Clavos de acero. (material) | 0.045 | 1153.41 | 51.903 |
| mt50spa081a | Ud | Puntal metálico telescópico, de hasta 3 m de altura. (material) | 0.013 | 11862.33 | 154.210 |
| mt07mee101dd | m³ | Madera aserrada de pino para viguetas, de hasta 5 m de longitud, de 70x70 mm de sección, con acabado cepillado. (material) | 0.008 | 374572.55 | 2996.580 |
| mt08eff020o | m² | Tablero estructural de partículas de madera para uso en ambiente seco, de 2400x900 mm y 30 mm de espesor, machihembrado en sus cuatro cantos, Euroclase D-s2, d0 de reacción al fuego, emisión de formaldehído menor o igual a 0,124 mg/m³ de aire. (material) | 1.05 | 13656.33 | 14339.147 |
| mt07emr118lb | Ud | Tornillo de cabeza avellanada, de 6 mm de diámetro y 120 mm de longitud, de acero al carbono, con tratamiento superficial a base de resina epoxi, para clases de servicio 1, 2 y 3. (material) | 9 | 395.98 | 3563.820 |
| mt15pdr030a | m² | Membrana impermeabilizante bicapa de 5 mm de espesor, formada por una lámina superior bituminosa fonoabsorbente y una lámina inferior de fieltro de poliéster. (material) | 1.05 | 23804.99 | 24995.240 |
| mt15pdr050c | m | Cinta autoadhesiva, de polietileno, con adhesivo acrílico sin disolventes, armadura de polietileno y película de separación de papel siliconado, de 0,34 mm de espesor y 60 mm de anchura, rango de temperatura de trabajo de -40 a 80°C, para el sellado en los encuentros de los paneles y para la fijación y el sellado de láminas impermeabilizantes y para el control del vapor, suministrada en rollos de 25 m de longitud. (material) | 0.5 | 1885.31 | 942.655 |
| mt16pdr030a | m | Banda perimetral autoadhesiva desolidarizante, de espuma de polietileno de celdas cerradas, de 4 mm de espesor y de 150 mm de anchura, de color gris. (material) | 1 | 3536.9 | 3536.900 |
| mt07emr200a | Ud | Tornillo de acero galvanizado calidad 6.8 según ISO 898-1, tipo M-7,5, de cabeza hexagonal y rosca métrica total según DIN 931 e ISO 4014, de 7,5 mm de diámetro y 155 mm de longitud, con anillo de fin de carrera, para su utilización como conectores en losas de madera y hormigón. (material) | 6.1 | 1591.84 | 9710.224 |
| mt07aco020m | Ud | Separador homologado para malla electrosoldada. (material) | 2 | 59.93 | 119.860 |
| mt07ame110ada | m² | Malla electrosoldada sin economía de borde tipo C 139 de acero AT56-50H, separación 100x100 mm, con barras longitudinales de 4,2 mm de diámetro y barras transversales de 4,2 mm de diámetro, según NCh 218.Of77. (material) | 1.1 | 2059.65 | 2265.615 |
| mt08var050 | kg | Alambre galvanizado para atar, de 1,30 mm de diámetro. (material) | 0.017 | 924.2 | 15.711 |
| mt10hes050psa | m³ | Hormigón liviano HLA-25/B/10/XC2, de entre 1200 y 1500 kg/m³ de densidad, cantidad mínima de cemento 275 kg/m³, preparado en central. (material) | 0.042 | 116382.92 | 4888.083 |
| mo048 | h | Maestro 1ª montador de estructura de madera. (mano de obra) | 0.853 | 9042.6 | 7713.338 |
| mo095 | h | Ayudante montador de estructura de madera. (mano de obra) | 0.283 | 6755.37 | 1911.770 |
| mo044 | h | Maestro 1ª carpintero de obra gruesa. (mano de obra) | 0.141 | 9042.6 | 1275.007 |
| mo091 | h | Ayudante carpintero de obra gruesa. (mano de obra) | 0.141 | 6755.37 | 952.507 |
| mo043 | h | Maestro 1ª enfierrador. (mano de obra) | 0.031 | 9042.6 | 280.321 |
| mo090 | h | Ayudante enfierrador. (mano de obra) | 0.031 | 6755.37 | 209.416 |
| mo045 | h | Maestro 1ª concretero. (mano de obra) | 0.011 | 9042.6 | 99.469 |
| mo092 | h | Ayudante concretero. (mano de obra) | 0.048 | 6755.37 | 324.258 |
| % | % | Herramientas | 2 % | 80501.832 | 1610.037 |
|  |  | Costes directos |  |  | 82111.869 |

Residuos:
- colocación: mt50spa052b Tablón de madera de pino, de 20x7,2 cm; factor de residuo 1
- colocación: mt50spa101 Clavos de acero; factor de residuo 0.0045
- colocación: mt50spa081a Puntal metálico telescópico, de hasta 3 m de altura; factor de residuo 1
- colocación: mt07mee101dd Madera aserrada de pino para viguetas, de hasta 5 m de longitud, de 70x70 mm de sección, con acabado cepillado; factor de residuo 0.0015
- colocación: mt08eff020o; factor de residuo 0.0063
- colocación: mt07emr118lb; factor de residuo 0.00328571
- colocación: mt15pdr030a; factor de residuo 0.03
- colocación: mt15pdr050c; factor de residuo 0.044
- colocación: mt16pdr030a; factor de residuo 0.0598
- colocación: mt07ame110ada; factor de residuo 0.0206087
- colocación: mt08var050 Alambre galvanizado para atar, de 1,30 mm de diámetro; factor de residuo 0.0038

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07mee101dd** m³ Madera aserrada de pino para viguetas, de hasta 5 m de longitud, de 70x70 mm de sección, con acabado cepillado
Datos técnicos: Coste energético 17005.075 MJ; Emisión de CO2 -501.408 kg; Código LER 17 02 01; Masa del elemento 380 kg; Volumen 0.345455 m3
Residuos:
- embalaje: re170203 Plástico. (componente de residuo); rendimiento 0.04 kg; Código LER 17 02 03; Masa del elemento 1 kg; Volumen 0.001667 m3

**mt08eff020o** m² Tablero estructural de partículas de madera para uso en ambiente seco
Datos técnicos: Coste energético 645.429 MJ; Emisión de CO2 8.354 kg; Código LER 17 02 01; Masa del elemento 19.5 kg; Volumen 0.017727 m3
Residuos:
- embalaje: re170203 Plástico; rendimiento 0.034 kg

**mt07emr118lb** Ud Tornillo de cabeza avellanada
Datos técnicos: Coste energético 0.174 MJ; Emisión de CO2 0.010 kg; Código LER 17 04 05; Masa del elemento 0.014 kg; Volumen 0.000007 m3
Residuos:
- embalaje: re150101 Envases de papel y cartón. (componente de residuo); rendimiento 0.001 kg; Código LER 15 01 01; Masa del elemento 1 kg; Volumen 0.001333 m3

**mt15pdr030a** m² Membrana impermeabilizante bicapa de 5 mm de espesor
Datos técnicos: Coste energético 85.377 MJ; Emisión de CO2 2.591 kg; Código LER 17 06 04; Masa del elemento 1.5 kg; Volumen 0.0025 m3
Residuos:
- embalaje: re170203 Plástico; rendimiento 0.034 kg

**mt15pdr050c** m Cinta autoadhesiva
Datos técnicos: Coste energético 8.037 MJ; Emisión de CO2 0.018 kg; Código LER 17 02 03; Masa del elemento 0.019 kg; Volumen 0.000032 m3
Residuos:
- embalaje: re170201 Madera. (componente de residuo); rendimiento 0.04 kg; Código LER 17 02 01; Masa del elemento 1 kg; Volumen 0.000909 m3

**mt16pdr030a** m Banda perimetral autoadhesiva desolidarizante
Datos técnicos: Coste energético 2.167 MJ; Emisión de CO2 0.078 kg; Código LER 17 06 04; Masa del elemento 0.015 kg; Volumen 0.000025 m3
Residuos:
- embalaje: re170203 Plástico; rendimiento 0.001 kg

**mt07emr200a** Ud Tornillo de acero galvanizado calidad 6.8 según ISO 898-1
Datos técnicos: Coste energético 0.826 MJ; Emisión de CO2 0.081 kg; Código LER 17 04 05; Masa del elemento 0.029 kg; Volumen 0.000014 m3
Residuos:
- embalaje: re150101 Envases de papel y cartón; rendimiento 0.002 kg
- embalaje: re170203 Plástico; rendimiento 0.001 kg

**mt07aco020m** Ud Separador homologado para malla electrosoldada
Datos técnicos: Coste energético 1.105 MJ; Emisión de CO2 0.114 kg
Residuos:
- embalaje: re150101 Envases de papel y cartón; rendimiento 0.072 kg

**mt07ame110ada** m² Malla electrosoldada sin economía de borde tipo C 139 de acero AT56-50H
Datos técnicos: Coste energético 64.419 MJ; Emisión de CO2 0.022 kg; Código LER 17 04 05; Masa del elemento 2.18 kg; Volumen 0.001038 m3

**mt08var050** kg Alambre galvanizado para atar, de 1,30 mm de diámetro
Datos técnicos: Coste energético 25.100 MJ; Emisión de CO2 2.560 kg; Código LER 17 04 05; Masa del elemento 1 kg; Volumen 0.000476 m3

**mt10hes050psa** m³ Hormigón liviano HLA-25/B/10/XC2
Datos técnicos: Coste energético 1080.000 MJ; Emisión de CO2 135.000 kg; Código LER 17 01 01; Masa del elemento 1350 kg; Volumen 0.9 m3
