# Panel sándwich para losa, sobre estructura de madera

- Propiedad del archivo: CYPE Ingenieros S.A.
- Formato: FIEBDC-3/2016
- Programa: Generador de precios de la construcción. CYPE Ingenieros, S.A.
- Fecha: 11/02/2025
- Ámbito geográfico: Chile
- Divisa: CHL
- Costes indirectos: 3 %
- Gastos generales: 13 %
- Beneficio industrial: 6 %
- IVA: 19 %

## E Estructuras

### EM Madera

#### EMT Paneles y tableros estructurales

**EMT050** m² Panel sándwich para losa, sobre estructura de madera.
Panel sándwich machihembrado en las cuatro caras, compuesto de: cara exterior de placa de yeso reforzado con fibras, de 12,5 mm de espesor, núcleo aislante de espuma de poliestireno extruido de 40 mm de espesor y cara interior de placa de yeso reforzado con fibras, de 12,5 mm de espesor, de 2400x550 mm, transmitancia térmica 0,77 W/(m²K), Euroclase B-s1, d0 de reacción al fuego, fijado con tornillos autorroscantes de cabeza avellanada, de acero galvanizado, sobre estructura de madera, con una luz entre apoyos de 40 cm, para losa.
Criterio de valoración económica: El precio no incluye el piso.
Incluye: Replanteo y corte de los paneles. Colocación y fijación del panel sándwich.
Criterio de medición de proyecto: Superficie medida según documentación gráfica de Proyecto.
Criterio de medición de obra: Se medirá la superficie realmente ejecutada según especificaciones de Proyecto.

| Código | Ud | Descripción | Rendimiento | Precio | Importe |
|---|---|---|---|---|---|
| mt13pst100h | Ud | Tornillo autorroscante de cabeza avellanada, de acero galvanizado, de 6 mm de diámetro y 110 mm de longitud. (material) | 16 | 282.39 | 4518.240 |
| mt13pst040jb | m² | Panel sándwich machihembrado en las cuatro caras, compuesto de: cara exterior de placa de yeso reforzado con fibras, de 12,5 mm de espesor, núcleo aislante de espuma de poliestireno extruido de 40 mm de espesor y cara interior de placa de yeso reforzado con fibras, de 12,5 mm de espesor, de 2400x550 mm, transmitancia térmica 0,77 W/(m²K), Euroclase B-s1, d0 de reacción al fuego. (material) | 1.05 | 33571.5 | 35250.075 |
| mo054 | h | Maestro 1ª montador de aislamientos. (mano de obra) | 0.28 | 8929.75 | 2500.330 |
| mo101 | h | Ayudante montador de aislamientos. (mano de obra) | 0.28 | 6494.86 | 1818.561 |
| % | % | Herramientas | 2 % | 44087.206 | 881.744 |
|  |  | Costes directos |  |  | 44968.950 |

Residuos:
- colocación: mt13pst100h Tornillo autorroscante de cabeza avellanada, de acero galvanizado, de 6 mm de diámetro y 110 mm de longitud; factor de residuo 0.00390476
- colocación: mt13pst040jb; factor de residuo 0.0209579

## Recursos

**mt13pst100h** Ud Tornillo autorroscante de cabeza avellanada, de acero galvanizado, de 6 mm de diámetro y 110 mm de longitud
Datos técnicos: Coste energético 0.551 MJ; Emisión de CO2 0.056 kg; Código LER 17 04 05; Masa del elemento 0.021 kg; Volumen 0.00001 m3
Residuos:
- embalaje: re150101 Envases de papel y cartón. (componente de residuo); rendimiento 0.001 kg; Código LER 15 01 01; Masa del elemento 1 kg; Volumen 0.001333 m3

**mt13pst040jb** m² Panel sándwich machihembrado en las cuatro caras
Datos técnicos: Coste energético 1.769 MJ; Emisión de CO2 30.058 kg; Código LER 17 08 02; Masa del elemento 30.03 kg; Volumen 0.03003 m3
Residuos:
- embalaje: re170203 Plástico. (componente de residuo); rendimiento 0.006 kg; Código LER 17 02 03; Masa del elemento 1 kg; Volumen 0.001667 m3
