# Reja de aluminio

- Propiedad del archivo: CYPE Ingenieros S.A.
- Formato: FIEBDC-3/2016
- Programa: Generador de precios de la construcción. CYPE Ingenieros, S.A.
- Fecha: 11/02/2025
- Ámbito geográfico: Chile
- Divisa: CHL
- Costes indirectos: 3 %
- Gastos generales: 13 %
- Beneficio industrial: 6 %
- IVA: 19 %

## F Fachadas y tabiques

### FD Defensas

#### FDR Rejas metálicas

**FDR020** m² Reja de aluminio.
Reja de aluminio anodizado natural compuesta por barrotes verticales de 30x15 mm, con 12 cm de separación y fijados a bastidor de 40x25 mm. Incluso pletinas para fijación mediante atornillado en obra de albañilería con tacos de nylon y tornillos de acero. Elaboración en taller y ajuste final en obra.
Incluye: Marcado de los puntos de fijación del bastidor. Presentación de la reja. Aplomado y nivelación. Resolución de las uniones del bastidor a los paramentos. Montaje de elementos complementarios.
Criterio de medición de proyecto: Superficie del hueco a cerrar, medida según documentación gráfica de Proyecto.
Criterio de medición de obra: Se medirá, con las dimensiones del hueco, la superficie realmente ejecutada según especificaciones de Proyecto.

| Código | Ud | Descripción | Rendimiento | Precio | Importe |
|---|---|---|---|---|---|
| mt25rej010a | m² | Reja de aluminio anodizado natural, formada por barrotes verticales de 30x15 mm, cada 12 cm, fijados a bastidor de 40x25 mm. (material) | 1 | 54148.95 | 54148.950 |
| mt26aaa033a | Ud | Anclaje mecánico con taco de nylon y tornillo de acero galvanizado, de cabeza avellanada. (material) | 4 | 190.65 | 762.600 |
| mo018 | h | Maestro 1ª cerrajero. (mano de obra) | 0.328 | 8805.63 | 2888.247 |
| mo059 | h | Ayudante cerrajero. (mano de obra) | 0.262 | 6509.67 | 1705.534 |
| % | % | Herramientas | 2 % | 59505.331 | 1190.107 |
|  |  | Costes directos |  |  | 60695.438 |

Residuos:
- colocación: mt26aaa033a Anclaje mecánico con taco de nylon y tornillo de acero galvanizado, de cabeza avellanada; factor de residuo 0.00430435

## Recursos

**mt25rej010a** m² Reja de aluminio anodizado natural
Datos técnicos: Coste energético 6.984 MJ; Emisión de CO2 0.343 kg
Residuos:
- embalaje: re170203 Plástico. (componente de residuo); rendimiento 0.065 kg; Código LER 17 02 03; Masa del elemento 1 kg; Volumen 0.001667 m3
- embalaje: re170604 Materiales de aislamiento distintos de los especificados en los códigos 17 06 01 y 17 06 03. (componente de residuo); rendimiento 0.013 kg; Código LER 17 06 04; Masa del elemento 1 kg; Volumen 0.001667 m3

**mt26aaa033a** Ud Anclaje mecánico con taco de nylon y tornillo de acero galvanizado, de cabeza avellanada
Datos técnicos: Coste energético 1.599 MJ; Emisión de CO2 0.133 kg; Código LER 17 04 05; Masa del elemento 0.046 kg; Volumen 0.000022 m3
Residuos:
- embalaje: re150101 Envases de papel y cartón. (componente de residuo); rendimiento 0.001 kg; Código LER 15 01 01; Masa del elemento 1 kg; Volumen 0.001333 m3
