# Forrado de ductos para instalaciones, de albañilería

- Propiedad del archivo: CYPE Ingenieros S.A.
- Formato: FIEBDC-3/2016
- Programa: Generador de precios de la construcción. CYPE Ingenieros, S.A.
- Fecha: 11/02/2025
- Ámbito geográfico: Chile
- Divisa: CHL
- Costes indirectos: 3 %
- Gastos generales: 13 %
- Beneficio industrial: 6 %
- IVA: 19 %

## H Remates y ayudas

### HF Forrados

#### HFI De ductos

**HFI010** m Forrado de ductos para instalaciones, de albañilería.
Forrado de ductos para instalaciones, en un rincón de la tabiquería, de 50 cm de longitud y 25 cm de anchura, realizado con albañilería de ladrillo cerámico hueco doble, para revestir, 33x16x7 cm, con juntas de 10 mm de espesor, recibida con mortero de cemento confeccionado en obra, con 250 kg/m³ de cemento, color gris, dosificación 1:6, suministrado en sacos.
Incluye: Replanteo y trazado en la losa de los tabiques a realizar. Colocación y aplomado de miras de referencia. Tendido de hilos entre miras. Preparación del mortero. Colocación de los ladrillos, previamente humedecidos, por hiladas enteras. Repaso de juntas y limpieza.
Criterio de medición de proyecto: Longitud medida según documentación gráfica de Proyecto.
Criterio de medición de obra: Se medirá la longitud realmente ejecutada según especificaciones de Proyecto.

| Código | Ud | Descripción | Rendimiento | Precio | Importe |
|---|---|---|---|---|---|
| mt04lvc010g | Ud | Ladrillo cerámico hueco doble, para revestir, 33x16x7 cm, densidad 810 kg/m³. (material) | 13 | 289.27 | 3760.510 |
| mt08aaa010a | m³ | Agua. (material) | 0.004 | 924.2 | 3.697 |
| mt01arg005a | t | Arena de cantera, para mortero preparado en obra. (material) | 0.008 | 11947.94 | 95.584 |
| mt08cem000e | kg | Cemento gris en sacos. (material) | 1.18 | 100.67 | 118.791 |
| mq06hor010 | h | Concretera eléctrica con una capacidad de amasado de 160 l. (maquinaria) | 0.006 | 2262.69 | 13.576 |
| mo020 | h | Maestro 1ª construcción. (mano de obra) | 0.473 | 8689.02 | 4109.906 |
| mo113 | h | Jornal construcción. (mano de obra) | 0.3 | 6257.69 | 1877.307 |
| % | % | Herramientas | 2 % | 9979.371 | 199.587 |
|  |  | Costes directos |  |  | 10178.958 |

Residuos:
- colocación: mt04lvc010g Ladrillo cerámico hueco doble, para revestir, 33x16x7 cm, densidad 810 kg/m³; factor de residuo 0.021
- colocación: mt01arg005a Arena de cantera, para mortero preparado en obra; factor de residuo 0.00501329
- colocación: mt08cem000e Cemento gris en sacos; factor de residuo 0.0063

## Recursos

**mt04lvc010g** Ud Ladrillo cerámico hueco doble, para revestir, 33x16x7 cm, densidad 810 kg/m³
Datos técnicos: Coste energético 10.582 MJ; Emisión de CO2 0.645 kg; Código LER 17 01 02; Masa del elemento 2.8 kg; Volumen 0.00224 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000e** kg Cemento gris en sacos
Datos técnicos: Coste energético 4.234 MJ; Emisión de CO2 0.734 kg; Código LER 17 01 01; Masa del elemento 1 kg; Volumen 0.000667 m3
Residuos:
- embalaje: re150101 Envases de papel y cartón. (componente de residuo); rendimiento 0.014 kg; Código LER 15 01 01; Masa del elemento 1 kg; Volumen 0.001333 m3
- embalaje: re170201 Madera; rendimiento 0.001 kg
- embalaje: re170203 Plástico; rendimiento 0.003 kg
