# Hogar

- Propiedad del archivo: CYPE Ingenieros S.A.
- Formato: FIEBDC-3/2016
- Programa: Generador de precios de la construcción. CYPE Ingenieros, S.A.
- Fecha: 11/02/2025
- Ámbito geográfico: Chile
- Divisa: CHL
- Costes indirectos: 3 %
- Gastos generales: 13 %
- Beneficio industrial: 6 %
- IVA: 19 %

## I Instalaciones

### IC Calefacción, refrigeración, climatización y A.C.S.

#### ICH Chimeneas, hogares, cocinas, cassettes insertables y estufas

**ICH020** Ud Hogar.
Hogar abierto a leña, de carga frontal, potencia 9 kW (7.717 kcal/h), color negro, de fundición, con cajón recoge cenizas y sistema de regulación de salida de humos. Incluso accesorios de conexión al ducto de evacuación de los productos de la combustión, sin incluir este ducto. Totalmente montado y conexionado.
Incluye: Replanteo del hogar. Presentación de los elementos. Montaje del hogar y sus accesorios. Conexión al ducto de evacuación.
Criterio de medición de proyecto: Número de unidades previstas, según documentación gráfica de Proyecto.
Criterio de medición de obra: Se medirá el número de unidades realmente ejecutadas según especificaciones de Proyecto.

| Código | Ud | Descripción | Rendimiento | Precio | Importe |
|---|---|---|---|---|---|
| mt38chf020a | Ud | Hogar abierto a leña, de carga frontal, potencia 9 kW (7.717 kcal/h), color negro, de fundición, con cajón recoge cenizas y sistema de regulación de salida de humos. (material) | 1 | 819544.77 | 819544.770 |
| mt38www010 | Ud | Material auxiliar para instalaciones de calefacción. (material) | 1 | 2070.42 | 2070.420 |
| mo004 | h | Maestro 1ª calefactor. (mano de obra) | 0.61 | 8929.75 | 5447.148 |
| mo103 | h | Ayudante calefactor. (mano de obra) | 0.61 | 6483.02 | 3954.642 |
| % | % | Herramientas | 2 % | 831016.980 | 16620.340 |
|  |  | Costes directos |  |  | 847637.320 |
