# Válvula de gas

- Propiedad del archivo: CYPE Ingenieros S.A.
- Formato: FIEBDC-3/2016
- Programa: Generador de precios de la construcción. CYPE Ingenieros, S.A.
- Fecha: 30/05/2025
- Ámbito geográfico: Chile
- Divisa: CHL
- Costes indirectos: 3 %
- Gastos generales: 13 %
- Beneficio industrial: 6 %
- IVA: 19 %

## I Instalaciones

### IG Gases combustibles

#### IGW Elementos

**IGW020** Ud Válvula de gas.
Llave de esfera de latón con mando de mariposa, con rosca cilíndrica GAS macho-macho de 1" de diámetro, PN=5 bar.
Incluye: Montaje, conexionado y comprobación de su correcto funcionamiento.
Criterio de medición de proyecto: Número de unidades previstas, según documentación gráfica de Proyecto.
Criterio de medición de obra: Se medirá el número de unidades realmente ejecutadas según especificaciones de Proyecto.

| Código | Ud | Descripción | Rendimiento | Precio | Importe |
|---|---|---|---|---|---|
| mt43acv040c | Ud | Llave de esfera de latón con mando de mariposa, con rosca cilíndrica GAS macho-macho de 1" de diámetro, PN=5 bar. (material) | 1 | 7317.78 | 7317.780 |
| mo010 | h | Maestro 1ª instalador de gas. (mano de obra) | 0.305 | 8929.75 | 2723.574 |
| mo109 | h | Ayudante instalador de gas. (mano de obra) | 0.305 | 6483.02 | 1977.321 |
| % | % | Herramientas | 2 % | 12018.675 | 240.374 |
|  |  | Costes directos |  |  | 12259.049 |

## Recursos

**mt43acv040c** Ud Llave de esfera de latón con mando de mariposa, con rosca cilíndrica GAS macho-macho de 1" de diámetro, PN=5 bar
Datos técnicos: Coste energético 121.272 MJ; Emisión de CO2 8.203 kg
Residuos:
- embalaje: re150101 Envases de papel y cartón. (componente de residuo); rendimiento 0.072 kg; Código LER 15 01 01; Masa del elemento 1 kg; Volumen 0.001333 m3
