# Válvula de gas

- Propiedad del archivo: CYPE Ingenieros S.A.
- Formato: FIEBDC-3/2016
- Programa: Generador de precios de la construcción. CYPE Ingenieros, S.A.
- Fecha: 11/02/2025
- Ámbito geográfico: Chile
- Divisa: CHL
- Costes indirectos: 3 %
- Gastos generales: 13 %
- Beneficio industrial: 6 %
- IVA: 19 %

## I Instalaciones

### IG Gases combustibles

#### IGW Elementos

**IGW020** Ud Válvula de gas.
Llave de esfera de acero inoxidable con mando de palanca, con bridas en ambos lados de 8" de diámetro, PN=16 bar.
Incluye: Montaje, conexionado y comprobación de su correcto funcionamiento.
Criterio de medición de proyecto: Número de unidades previstas, según documentación gráfica de Proyecto.
Criterio de medición de obra: Se medirá el número de unidades realmente ejecutadas según especificaciones de Proyecto.

| Código | Ud | Descripción | Rendimiento | Precio | Importe |
|---|---|---|---|---|---|
| mt43acv120e | Ud | Llave de esfera de acero inoxidable con mando de palanca, con bridas en ambos lados de 8" de diámetro, PN=16 bar. (material) | 1 | 2095689.32 | 2095689.320 |
| mo010 | h | Maestro 1ª instalador de gas. (mano de obra) | 0.854 | 8929.75 | 7626.007 |
| mo109 | h | Ayudante instalador de gas. (mano de obra) | 0.854 | 6483.02 | 5536.499 |
| % | % | Herramientas | 2 % | 2108851.826 | 42177.037 |
|  |  | Costes directos |  |  | 2151028.863 |

## Recursos

**mt43acv120e** Ud Llave de esfera de acero inoxidable con mando de palanca, con bridas en ambos lados de 8" de diámetro, PN=16 bar
Datos técnicos: Coste energético 5571.586 MJ; Emisión de CO2 819.073 kg
Residuos:
- embalaje: re150101 Envases de papel y cartón. (componente de residuo); rendimiento 0.086 kg; Código LER 15 01 01; Masa del elemento 1 kg; Volumen 0.001333 m3
