# Válvula de gas

- Propiedad del archivo: CYPE Ingenieros S.A.
- Formato: FIEBDC-3/2016
- Programa: Generador de precios de la construcción. CYPE Ingenieros, S.A.
- Fecha: 11/02/2025
- Ámbito geográfico: Chile
- Divisa: CHL
- Costes indirectos: 3 %
- Gastos generales: 13 %
- Beneficio industrial: 6 %
- IVA: 19 %

## I Instalaciones

### IG Gases combustibles

#### IGW Elementos

**IGW020** Ud Válvula de gas.
Llave de esfera de acero inoxidable con mando de palanca, con bridas en ambos lados de 3/4" de diámetro, PN=40 bar.
Incluye: Montaje, conexionado y comprobación de su correcto funcionamiento.
Criterio de medición de proyecto: Número de unidades previstas, según documentación gráfica de Proyecto.
Criterio de medición de obra: Se medirá el número de unidades realmente ejecutadas según especificaciones de Proyecto.

| Código | Ud | Descripción | Rendimiento | Precio | Importe |
|---|---|---|---|---|---|
| mt43acv110b | Ud | Llave de esfera de acero inoxidable con mando de palanca, con bridas en ambos lados de 3/4" de diámetro, PN=40 bar. (material) | 1 | 130382.17 | 130382.170 |
| mo010 | h | Maestro 1ª instalador de gas. (mano de obra) | 0.214 | 8929.75 | 1910.967 |
| mo109 | h | Ayudante instalador de gas. (mano de obra) | 0.214 | 6483.02 | 1387.366 |
| % | % | Herramientas | 2 % | 133680.503 | 2673.610 |
|  |  | Costes directos |  |  | 136354.113 |

## Recursos

**mt43acv110b** Ud Llave de esfera de acero inoxidable con mando de palanca, con bridas en ambos lados de 3/4" de diámetro, PN=40 bar
Datos técnicos: Coste energético 171.477 MJ; Emisión de CO2 25.270 kg
Residuos:
- embalaje: re150101 Envases de papel y cartón. (componente de residuo); rendimiento 0.082 kg; Código LER 15 01 01; Masa del elemento 1 kg; Volumen 0.001333 m3
