# Magiscopio

- Propiedad del archivo: CYPE Ingenieros S.A.
- Formato: FIEBDC-3/2016
- Programa: Generador de precios de la construcción. CYPE Ingenieros, S.A.
- Fecha: 11/02/2025
- Ámbito geográfico: Chile
- Divisa: CHL
- Costes indirectos: 3 %
- Gastos generales: 13 %
- Beneficio industrial: 6 %
- IVA: 19 %

## I Instalaciones

### IG Gases combustibles

#### IGW Elementos

**IGW040** Ud Magiscopio.
Indicador óptico de uso de botellas de servicio o de reserva, de rosca métrica macho-macho de 20 mm de diámetro y 150 mm de longitud.
Incluye: Montaje, conexionado y comprobación de su correcto funcionamiento.
Criterio de medición de proyecto: Número de unidades previstas, según documentación gráfica de Proyecto.
Criterio de medición de obra: Se medirá el número de unidades realmente ejecutadas según especificaciones de Proyecto.

| Código | Ud | Descripción | Rendimiento | Precio | Importe |
|---|---|---|---|---|---|
| mt43bbg070 | Ud | Indicador óptico de uso de botellas de servicio o de reserva, de rosca métrica macho-macho de 20 mm de diámetro y 150 mm de longitud. (material) | 1 | 17811.88 | 17811.880 |
| mo010 | h | Maestro 1ª instalador de gas. (mano de obra) | 0.122 | 8929.75 | 1089.430 |
| mo109 | h | Ayudante instalador de gas. (mano de obra) | 0.122 | 6483.02 | 790.928 |
| % | % | Herramientas | 2 % | 19692.238 | 393.845 |
|  |  | Costes directos |  |  | 20086.083 |

## Recursos

**mt43bbg070** Ud Indicador óptico de uso de botellas de servicio o de reserva
Datos técnicos: Coste energético 0.039 MJ; Emisión de CO2 0.061 kg
Residuos:
- embalaje: re150101 Envases de papel y cartón. (componente de residuo); rendimiento 0.072 kg; Código LER 15 01 01; Masa del elemento 1 kg; Volumen 0.001333 m3
