# Caseta para batería de botellas de gases licuados del petróleo (GLP)

- Propiedad del archivo: CYPE Ingenieros S.A.
- Formato: FIEBDC-3/2016
- Programa: Generador de precios de la construcción. CYPE Ingenieros, S.A.
- Fecha: 11/02/2025
- Ámbito geográfico: Chile
- Divisa: CHL
- Costes indirectos: 3 %
- Gastos generales: 13 %
- Beneficio industrial: 6 %
- IVA: 19 %

## I Instalaciones

### IG Gases combustibles

#### IGW Elementos

**IGW100** Ud Caseta para batería de botellas de gases licuados del petróleo (GLP).
Caseta de lámina de acero galvanizado para almacenamiento de batería de 6 botellas (3 de servicio y 3 de reserva), de 35 kg de capacidad unitaria de gases licuados del petróleo (GLP).
Incluye: Replanteo. Colocación de la caseta.
Criterio de medición de proyecto: Número de unidades previstas, según documentación gráfica de Proyecto.
Criterio de medición de obra: Se medirá el número de unidades realmente ejecutadas según especificaciones de Proyecto.

| Código | Ud | Descripción | Rendimiento | Precio | Importe |
|---|---|---|---|---|---|
| mt43bbg060b | Ud | Caseta de lámina de acero galvanizado, de 2500x500x1600 mm, con puerta y rejillas de ventilación, para almacenamiento de 6 botellas de gases licuados del petróleo (GLP) (3 de servicio y 3 de reserva), colocadas en línea. (material) | 1 | 528393.74 | 528393.740 |
| mo010 | h | Maestro 1ª instalador de gas. (mano de obra) | 1.83 | 8929.75 | 16341.443 |
| mo109 | h | Ayudante instalador de gas. (mano de obra) | 1.83 | 6483.02 | 11863.927 |
| % | % | Herramientas | 2 % | 556599.110 | 11131.982 |
|  |  | Costes directos |  |  | 567731.092 |

## Recursos

**mt43bbg060b** Ud Caseta de lámina de acero galvanizado
Datos técnicos: Coste energético 0.019 MJ; Emisión de CO2 0.031 kg
Residuos:
- embalaje: re150101 Envases de papel y cartón. (componente de residuo); rendimiento 0.036 kg; Código LER 15 01 01; Masa del elemento 1 kg; Volumen 0.001333 m3
