# Compuerta antirretorno

- Propiedad del archivo: CYPE Ingenieros S.A.
- Formato: FIEBDC-3/2016
- Programa: Generador de precios de la construcción. CYPE Ingenieros, S.A.
- Fecha: 11/02/2025
- Ámbito geográfico: Chile
- Divisa: CHL
- Costes indirectos: 3 %
- Gastos generales: 13 %
- Beneficio industrial: 6 %
- IVA: 19 %

## I Instalaciones

### IV Ventilación

#### IVM Ventilación mecánica

**IVM027** Ud Compuerta antirretorno.
Compuerta antirretorno, metálica, de 80 mm de diámetro, para impedir la entrada de olores y corrientes de aire e impedir fugas de calefacción cuando el extractor no funciona.
Incluye: Replanteo. Colocación. Conexionado de los ductos. Comprobación de su correcto funcionamiento.
Criterio de medición de proyecto: Número de unidades previstas, según documentación gráfica de Proyecto.
Criterio de medición de obra: Se medirá el número de unidades realmente ejecutadas según especificaciones de Proyecto.

| Código | Ud | Descripción | Rendimiento | Precio | Importe |
|---|---|---|---|---|---|
| mt32exp030aa | Ud | Compuerta antirretorno, metálica, de 80 mm de diámetro. (material) | 1 | 10838.55 | 10838.550 |
| mo011 | h | Maestro 1ª montador. (mano de obra) | 0.307 | 8929.75 | 2741.433 |
| mo080 | h | Ayudante montador. (mano de obra) | 0.307 | 6494.86 | 1993.922 |
| % | % | Herramientas | 2 % | 15573.905 | 311.478 |
|  |  | Costes directos |  |  | 15885.383 |

## Recursos

**mt32exp030aa** Ud Compuerta antirretorno, metálica, de 80 mm de diámetro
Datos técnicos: Coste energético 5.883 MJ; Emisión de CO2 0.369 kg
Residuos:
- embalaje: re150101 Envases de papel y cartón. (componente de residuo); rendimiento 0.09 kg; Código LER 15 01 01; Masa del elemento 1 kg; Volumen 0.001333 m3
- embalaje: re170203 Plástico. (componente de residuo); rendimiento 0.045 kg; Código LER 17 02 03; Masa del elemento 1 kg; Volumen 0.001667 m3
