# Aislamiento térmico de frentes de losa y pilares embebidos en el espesor de la fachada

- Propiedad del archivo: CYPE INGENIEROS, S.A.
- Formato: FIEBDC-3/2002
- Ámbito geográfico: Chile
- Divisa: CHL
- Costes indirectos: 3.00 %
- Gastos generales: 13.00 %
- Beneficio industrial: 6.00 %
- IVA: 19.00 %

**NAJ005** m² Aislamiento térmico de frentes de losa y pilares embebidos en el espesor de la fachada, formado por aislamiento térmico reflexivo compuesto de núcleo aislante de espuma de polietileno, revestido con una lámina de aluminio en una cara y provisto de una malla de agarre en la cara opuesta, clavado a la estructura desmoldada.
Suministro y colocación de aislamiento térmico de frentes de losa y pilares embebidos en el espesor de la fachada, formado por aislamiento térmico reflexivo compuesto de núcleo aislante de espuma de polietileno, revestido con una lámina de aluminio en una cara y provisto de una malla de agarre en la cara opuesta, de 4 mm de espesor, con una densidad nominal de 29,17 kg/m³, una resistencia térmica de 0,11 m²K/W, una emisividad térmica de 0,05 y una conductividad térmica de 0,029 W/(mK). Incluso preparación de la superficie soporte, cortes, puntas metálicas de cabeza ancha para la fijación del aislante a la estructura previamente desmoldada y cinta adhesiva para el sellado de juntas.
Incluye: Preparación y corte del aislante. Fijación del aislante a la estructura. Sellado de juntas.
Criterio de medición de proyecto: Superficie medida según documentación gráfica de Proyecto.
Criterio de medición de obra: Se medirá la superficie realmente ejecutada según especificaciones de Proyecto.

| Código | Ud | Descripción | Rendimiento | Precio | Importe |
|---|---|---|---|---|---|
| mt16arg020a | m² | Aislamiento térmico reflexivo compuesto de núcleo aislante de espuma de polietileno, revestido con una lámina de aluminio en una cara y provisto de una malla de agarre en la cara opuesta, de 4 mm de espesor, con una densidad nominal de 29,17 kg/m³, una resistencia térmica de 0,11 m²K/W, una emisividad térmica de 0,05 y una conductividad térmica de 0,029 W/(mK), suministrado en rollos de 0,60x2,00 m. (material) | 1.050 | 5908.22 | 6203.63 |
| mt08var070 | kg | Puntas metálicas de cabeza ancha. (material) | 0.150 | 1019.67 | 152.95 |
| mt16arg025 | m | Cinta autoadhesiva de polipropileno, revestida de aluminio, para sellado de juntas. (material) | 0.800 | 103.26 | 82.61 |
| mo054 | h | Maestro 1ª montador de aislamientos. (mano de obra) | 0.180 | 5019.75 | 903.56 |
| mo101 | h | Ayudante montador de aislamientos. (mano de obra) | 0.180 | 3580.11 | 644.42 |
| % | % | Herramientas | 2 % | 7987.17 | 159.74 |
|  |  | Costes directos |  |  | 8146.91 |
