# Imprimación de junta de construcción. Sistema "PANTALLAX"

- Propiedad del archivo: CYPE Ingenieros S.A.
- Formato: FIEBDC-3/2016
- Programa: Generador de precios de la construcción. CYPE Ingenieros, S.A.
- Fecha: 11/02/2025
- Ámbito geográfico: Chile
- Divisa: CHL
- Costes indirectos: 3 %
- Gastos generales: 13 %
- Beneficio industrial: 6 %
- IVA: 19 %

## N Aislamientos e imprimaciones

### NI Imprimaciones

#### NIJ Juntas

**NIJ100** m Imprimación de junta de construcción. Sistema "PANTALLAX".
Imprimación de junta de construcción en muro de sótano de hormigón, por encima de la napa freática. Sistema "PANTALLAX", formado por; apertura y saneado de la junta mediante roza de 5x5 cm, dejándola libre de elementos disgregados y coqueras; obturación instantánea de vía de agua en el interior de la roza, sistema Rapid, con mortero de fraguado ultrarrápido, presionando con fuerza sobre la zona a obturar, en tantas capas como sean necesarias hasta conseguir el corte de la vía de agua; limpieza de la junta mediante proyección de agua a presión, sistema Proyec, eliminando todos los restos de suciedad, grasas y polvo del soporte, dejando el poro abierto; aplicación de sistema Osmotic, de mortero impermeabilizante, (rendimiento: 1 kg/m²), que actúa por ósmosis saturando la red capilar del hormigón como puente de unión; sellado de junta, sistema Mortar, con mortero para reparación e imprimación, (rendimiento: 5 kg/m) y acabado con una capa de refuerzo, sistema Elastic, con lechada impermeabilizante elástica, color gris cemento, que actúa como barrera elástica superficial, (rendimiento: 1,5 kg/m² la primera capa y 1,5 kg/m² la segunda capa), aplicada mientras la primera capa esté aún fresca, sin que haya fraguado totalmente.
Incluye: Apertura y saneamiento de la junta. Obturación de las vías de agua. Limpieza de la junta. Aplicación del mortero. Aplicación de la imprimación. Aplicación del acabado de refuerzo. Retirada y acopio de escombros. Carga manual de escombros sobre camión o contenedor.
Criterio de medición de proyecto: Longitud medida según documentación gráfica de Proyecto.
Criterio de medición de obra: Se medirá la longitud realmente ejecutada según especificaciones de Proyecto.

| Código | Ud | Descripción | Rendimiento | Precio | Importe |
|---|---|---|---|---|---|
| mt09rev010 | kg | Mortero de fraguado ultrarrápido, para obturación de vías de agua, sistema Rapid "PANTALLAX". (material) | 0.1 | 1269.43 | 126.943 |
| mt09liv010a | kg | Mortero impermeabilizante, color gris cemento, compuesto de cemento Portland, arena de cuarzo y aditivos tensoactivos, para sistema Osmotic "PANTALLAX". (material) | 1 | 1088.08 | 1088.080 |
| mt09rev030a | kg | Mortero para reparación e imprimación de superficies, sistema Mortar "PANTALLAX". (material) | 5 | 544.05 | 2720.250 |
| mt09liv020a | kg | Lechada impermeabilizante elástica, color gris cemento, compuesta de cemento Portland, arena de cuarzo, aditivos tensoactivos y polímeros, resistente a la helada y al calor, y permeable al vapor de agua, para sistema Elastic "PANTALLAX". (material) | 3 | 2357.52 | 7072.560 |
| mq08lch020a | h | Equipo de chorro de agua a presión. (maquinaria) | 0.104 | 3782.95 | 393.427 |
| mq08gel010k | h | Grupo electrógeno insonorizado, trifásico, de 45 kVA de potencia. (maquinaria) | 0.104 | 3530.26 | 367.147 |
| mo032 | h | Maestro 1ª aplicador de productos impermeabilizantes. (mano de obra) | 0.124 | 8689.02 | 1077.438 |
| mo070 | h | Ayudante aplicador de productos impermeabilizantes. (mano de obra) | 0.124 | 6494.86 | 805.363 |
| % | % | Herramientas | 2 % | 13651.208 | 273.024 |
|  |  | Costes directos |  |  | 13924.232 |

Residuos:
- colocación: mt09rev010 Mortero de fraguado ultrarrápido, para obturación de vías de agua, sistema Rapid "PANTALLAX"; factor de residuo 0.0063
- colocación: mt09liv010a; factor de residuo 0.0198
- colocación: mt09rev030a Mortero para reparación e imprimación de superficies, sistema Mortar "PANTALLAX"; factor de residuo 0.0063
- colocación: mt09liv020a; factor de residuo 0.050189

## Recursos

**mt09rev010** kg Mortero de fraguado ultrarrápido, para obturación de vías de agua, sistema Rapid "PANTALLAX"
Datos técnicos: Coste energético 8.234 MJ; Emisión de CO2 0.514 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09liv010a** kg Mortero impermeabilizante
Datos técnicos: Coste energético 18.826 MJ; Emisión de CO2 0.647 kg; Código LER 17 01 01; Masa del elemento 1 kg; Volumen 0.000667 m3
Residuos:
- embalaje: re150101 Envases de papel y cartón; rendimiento 0.003 kg
- embalaje: re170203 Plástico; rendimiento 0.005 kg

**mt09rev030a** kg Mortero para reparación e imprimación de superficies, sistema Mortar "PANTALLAX"
Datos técnicos: Coste energético 2.394 MJ; Emisión de CO2 0.194 kg; Código LER 17 01 01; Masa del elemento 1 kg; Volumen 0.000667 m3
Residuos:
- embalaje: re150101 Envases de papel y cartón; rendimiento 0.014 kg
- embalaje: re170201 Madera; rendimiento 0.001 kg
- embalaje: re170203 Plástico; rendimiento 0.003 kg

**mt09liv020a** kg Lechada impermeabilizante elástica
Datos técnicos: Coste energético 2.251 MJ; Emisión de CO2 0.184 kg; Código LER 17 09 04; Masa del elemento 1 kg; Volumen 0.000667 m3
Residuos:
- embalaje: re170203 Plástico; rendimiento 0.003 kg
