# Aislamiento térmico reflexivo bajo losa

- Propiedad del archivo: CYPE Ingenieros S.A.
- Formato: FIEBDC-3/2016
- Programa: Generador de precios de la construcción. CYPE Ingenieros, S.A.
- Fecha: 11/02/2025
- Ámbito geográfico: Chile
- Divisa: CHL
- Costes indirectos: 3 %
- Gastos generales: 13 %
- Beneficio industrial: 6 %
- IVA: 19 %

## N Aislamientos e imprimaciones

### NR Aislamientos térmicos reflexivos

#### NRD Losas

**NRD010** m² Aislamiento térmico reflexivo bajo losa.
Aislamiento térmico reflexivo bajo losa, formado por complejo multicapa, de 4 mm de espesor total, con, una resistencia térmica intrínseca (sin cámara de aire) de 0,16 m²K/W y una conductividad térmica de 0,025 W/(mK), Colocación en obra: con solape y fijado con grapas, de acero galvanizado, de 6 mm de altura a la superficie soporte de madera; preparado para la posterior formación de una cámara de aire. Incluso cinta autoadhesiva para sellado de juntas.
Criterio de valoración económica: El precio no incluye el cielo falso.
Incluye: Limpieza y preparación de la superficie soporte. Revisión de la superficie del paramento base en el que se realiza la fijación del aislamiento de acuerdo con las exigencias de la técnica a emplear. Replanteo y corte del aislamiento. Colocación del aislamiento. Fijación del aislamiento. Sellado de juntas.
Criterio de medición de proyecto: Superficie medida según documentación gráfica de Proyecto.
Criterio de medición de obra: Se medirá la superficie realmente ejecutada según especificaciones de Proyecto.

| Código | Ud | Descripción | Rendimiento | Precio | Importe |
|---|---|---|---|---|---|
| mt16arw010cgf | m² | Complejo multicapa, compuesto de una capa de espuma de polietileno y una lámina de aluminio en cada una de sus caras, de 4 mm de espesor total, con, una resistencia térmica intrínseca (sin cámara de aire) de 0,16 m²K/W y una conductividad térmica de 0,025 W/(mK), suministrado en rollos de 1,20x20 m. (material) | 1.1 | 8183.93 | 9002.323 |
| mt15pdr300ab | Ud | Grapa, de acero galvanizado, de 6 mm de altura; para la fijación de productos aislantes. (material) | 2 | 24.98 | 49.960 |
| mt16arw100a | m | Cinta autoadhesiva, de aluminio, con adhesivo acrílico, de 0,03 mm de espesor y 50 mm de anchura, para sellado de juntas. (material) | 0.45 | 1024.92 | 461.214 |
| mo054 | h | Maestro 1ª montador de aislamientos. (mano de obra) | 0.124 | 8929.75 | 1107.289 |
| mo101 | h | Ayudante montador de aislamientos. (mano de obra) | 0.062 | 6494.86 | 402.681 |
| % | % | Herramientas | 2 % | 11023.467 | 220.469 |
|  |  | Costes directos |  |  | 11243.936 |

Residuos:
- colocación: mt16arw010cgf; factor de residuo 0.048
- colocación: mt16arw100a; factor de residuo 0.048

## Recursos

**mt16arw010cgf** m² Complejo multicapa
Datos técnicos: Coste energético 19.532 MJ; Emisión de CO2 1.296 kg; Código LER 17 06 04; Masa del elemento 0.15 kg; Volumen 0.00025 m3
Residuos:
- embalaje: re170203 Plástico. (componente de residuo); rendimiento 0.024 kg; Código LER 17 02 03; Masa del elemento 1 kg; Volumen 0.001667 m3

**mt15pdr300ab** Ud Grapa, de acero galvanizado, de 6 mm de altura; para la fijación de productos aislantes
Datos técnicos: Coste energético 0.713 MJ; Emisión de CO2 1.122 kg
Residuos:
- embalaje: re150101 Envases de papel y cartón. (componente de residuo); rendimiento 1.32 kg; Código LER 15 01 01; Masa del elemento 1 kg; Volumen 0.001333 m3

**mt16arw100a** m Cinta autoadhesiva
Datos técnicos: Coste energético 3.059 MJ; Emisión de CO2 0.214 kg; Código LER 17 04 02; Masa del elemento 0.023 kg; Volumen 0.000015 m3
Residuos:
- embalaje: re170203 Plástico; rendimiento 0.005 kg
