# Acondicionamiento acústico, con paneles autosoportantes suspendidos de la losa

- Propiedad del archivo: CYPE Ingenieros S.A.
- Formato: FIEBDC-3/2016
- Programa: Generador de precios de la construcción. CYPE Ingenieros, S.A.
- Fecha: 30/05/2025
- Ámbito geográfico: Chile
- Divisa: CHL
- Costes indirectos: 3 %
- Gastos generales: 13 %
- Beneficio industrial: 6 %
- IVA: 19 %

## N Aislamientos e imprimaciones

### NT Acondicionamiento acústico

#### NTD Losas

**NTD010** Ud Acondicionamiento acústico, con paneles autosoportantes suspendidos de la losa.
Acondicionamiento acústico, situado a una altura menor de 4 m, con panel acústico autosoportante de lana mineral, de 1200x300x40 mm, revestido por las dos caras con un velo mineral de color Blanco, acabado con un marco metálico lacado, color blanco, suspendido de la losa con varillas roscadas galvanizadas, de 6 mm de diámetro y 1000 mm de longitud, con dos tuercas y una arandela.
Incluye: Limpieza y preparación de la superficie soporte. Colocación del panel. Fijación del panel.
Criterio de medición de proyecto: Número de unidades previstas, según documentación gráfica de Proyecto.
Criterio de medición de obra: Se medirá el número de unidades realmente ejecutadas según especificaciones de Proyecto.

| Código | Ud | Descripción | Rendimiento | Precio | Importe |
|---|---|---|---|---|---|
| mt16par130acaaa | Ud | Panel acústico autosoportante de lana mineral, de 1200x300x40 mm, revestido por las dos caras con un velo mineral de color Blanco, acabado con un marco metálico lacado, color blanco, Euroclase A1 de reacción al fuego. (material) | 1 | 66155.6 | 66155.600 |
| mt12pna027a | m | Varilla roscada galvanizada, de 6 mm de diámetro y 1000 mm de longitud, con dos tuercas y una arandela. (material) | 2 | 458.27 | 916.540 |
| mo054 | h | Maestro 1ª montador de aislamientos. (mano de obra) | 0.373 | 8929.75 | 3330.797 |
| mo101 | h | Ayudante montador de aislamientos. (mano de obra) | 0.062 | 6494.86 | 402.681 |
| % | % | Herramientas | 2 % | 70805.618 | 1416.112 |
|  |  | Costes directos |  |  | 72221.730 |

Residuos:
- colocación: mt16par130acaaa; factor de residuo 0.024
- colocación: mt12pna027a Varilla roscada galvanizada, de 6 mm de diámetro y 1000 mm de longitud, con dos tuercas y una arandela; factor de residuo 0.0188009

## Recursos

**mt16par130acaaa** Ud Panel acústico autosoportante de lana mineral
Datos técnicos: Coste energético 124.409 MJ; Emisión de CO2 6.086 kg; Código LER 17 06 04; Masa del elemento 3 kg; Volumen 0.005 m3
Residuos:
- embalaje: re170203 Plástico. (componente de residuo); rendimiento 0.074 kg; Código LER 17 02 03; Masa del elemento 1 kg; Volumen 0.001667 m3

**mt12pna027a** m Varilla roscada galvanizada, de 6 mm de diámetro y 1000 mm de longitud, con dos tuercas y una arandela
Datos técnicos: Coste energético 6.032 MJ; Emisión de CO2 0.590 kg; Código LER 17 04 05; Masa del elemento 0.221 kg; Volumen 0.000105 m3
Residuos:
- embalaje: re170203 Plástico; rendimiento 0.005 kg
