# Perfil para junta de partición

- Propiedad del archivo: CYPE Ingenieros S.A.
- Formato: FIEBDC-3/2016
- Programa: Generador de precios de la construcción. CYPE Ingenieros, S.A.
- Fecha: 11/02/2025
- Ámbito geográfico: Chile
- Divisa: CHL
- Costes indirectos: 3 %
- Gastos generales: 13 %
- Beneficio industrial: 6 %
- IVA: 19 %

## R Revestimientos

### RS Pisos

#### RSG De piezas cerámicas

**RSG030** m Perfil para junta de partición.
Perfil para juntas de partición en pisos cerámicos, de PVC, de 35 mm de altura y 8 mm de anchura, con junta de absorción de movimientos, color gris.
Incluye: Replanteo de las piezas según su longitud. Corte de las piezas. Fijación de las piezas.
Criterio de medición de proyecto: Longitud medida según documentación gráfica de Proyecto.
Criterio de medición de obra: Se medirá la longitud realmente ejecutada según especificaciones de Proyecto.

| Código | Ud | Descripción | Rendimiento | Precio | Importe |
|---|---|---|---|---|---|
| mt18jrs330p | m | Perfil para juntas de partición en pisos cerámicos, de PVC, de 35 mm de altura y 8 mm de anchura, con junta de absorción de movimientos, color gris, suministrado en barras de 2,5 m de longitud. (material) | 1.05 | 2847.1 | 2989.455 |
| mo023 | h | Maestro 1ª colocador de piso. (mano de obra) | 0.202 | 8689.02 | 1755.182 |
| % | % | Herramientas | 2 % | 4744.637 | 94.893 |
|  |  | Costes directos |  |  | 4839.530 |

Residuos:
- colocación: mt18jrs330p; factor de residuo 0.08

## Recursos

**mt18jrs330p** m Perfil para juntas de partición en pisos cerámicos
Datos técnicos: Coste energético 15.145 MJ; Emisión de CO2 0.094 kg; Código LER 17 02 03; Masa del elemento 0.11 kg; Volumen 0.000183 m3
Residuos:
- embalaje: re150101 Envases de papel y cartón. (componente de residuo); rendimiento 0.018 kg; Código LER 15 01 01; Masa del elemento 1 kg; Volumen 0.001333 m3
- embalaje: re170201 Madera. (componente de residuo); rendimiento 0.052 kg; Código LER 17 02 01; Masa del elemento 1 kg; Volumen 0.000909 m3
- embalaje: re170203 Plástico. (componente de residuo); rendimiento 0.003 kg; Código LER 17 02 03; Masa del elemento 1 kg; Volumen 0.001667 m3
