# Piso de goma de color, con botones, suministrada en rollos de 1000x12000x2,5 mm, colocado con adhesivo de contacto

- Propiedad del archivo: CYPE INGENIEROS, S.A.
- Formato: FIEBDC-3/2002
- Ámbito geográfico: Chile
- Divisa: CHL
- Costes indirectos: 3.00 %
- Gastos generales: 13.00 %
- Beneficio industrial: 6.00 %
- IVA: 19.00 %

**RSS010** m² Piso de goma de color, con botones, suministrada en rollos de 1000x12000x2,5 mm, colocado con adhesivo de contacto.
Piso de goma de color, con botones, suministrada en rollos de 1000x12000x2,5 mm, colocado con adhesivo de contacto sobre capa de pasta niveladora no incluida en este precio. Incluso parte proporcional de adhesivo de contacto, formación de juntas del piso sintético, eliminación y limpieza del material sobrante y limpieza final del piso.
Incluye: Replanteo y recorte del piso. Aplicación de la capa de adhesivo de contacto. Colocación del piso. Eliminación y limpieza del material sobrante. Limpieza final del piso.
Criterio de medición de proyecto: Superficie útil, medida según documentación gráfica de Proyecto.
Criterio de medición de obra: Se medirá la superficie realmente ejecutada según especificaciones de Proyecto.

| Código | Ud | Descripción | Rendimiento | Precio | Importe |
|---|---|---|---|---|---|
| mt18dww010 | kg | Adhesivo de contacto a base de resina acrílica en dispersión acuosa, para piso de goma, caucho, linóleo, PVC, moqueta y textil. (material) | 0.250 | 2994.47 | 748.62 |
| mt18dsi010j | m² | Lámina de goma de 1000x12000x2,5 mm, acabado de color, con botones. (material) | 1.050 | 18796.47 | 19736.29 |
| mo026 | h | Maestro 1ª instalador de revestimientos flexibles. (mano de obra) | 0.218 | 5466.67 | 1191.73 |
| mo064 | h | Ayudante instalador de revestimientos flexibles. (mano de obra) | 0.109 | 4063.51 | 442.92 |
| % | % | Herramientas | 2 % | 22119.56 | 442.39 |
|  |  | Costes directos |  |  | 22561.95 |
