# Piso vinílico homogéneo, acústico, en rollo

- Propiedad del archivo: CYPE Ingenieros S.A.
- Formato: FIEBDC-3/2016
- Programa: Generador de precios de la construcción. CYPE Ingenieros, S.A.
- Fecha: 11/02/2025
- Ámbito geográfico: Chile
- Divisa: CHL
- Costes indirectos: 3 %
- Gastos generales: 13 %
- Beneficio industrial: 6 %
- IVA: 19 %

## R Revestimientos

### RS Pisos

#### RSS De caucho, de linóleo y vinílicos

**RSS037** m² Piso vinílico homogéneo, acústico, en rollo.
Piso vinílico homogéneo, acústico, de 4,0 mm de espesor, con tratamiento de protección superficial PUR, color a elegir, y revés de espuma de poliuretano, suministrado en rollos de 183 cm de anchura; peso total: 4000 g/m²; clasificación al uso, según ISO 10874: clase 23 para uso doméstico; clase 34 para uso comercial; clase 42 para uso industrial; reducción del ruido de impactos 17 dB, según ISO 10140; Euroclase Cfl-s1 de reacción al fuego. Colocación en obra: con adhesivo a base de copolímeros acrílicos modificados en dispersión acuosa, sobre capa fina de nivelación.
Criterio de valoración económica: El precio no incluye la capa fina de nivelación.
Incluye: Replanteo y recorte del piso. Aplicación del adhesivo. Colocación del piso. Soldado de unión y juntas entre rollos. Resolución de encuentros y puntos singulares. Eliminación y limpieza del material sobrante. Limpieza final del piso.
Criterio de medición de proyecto: Superficie útil, medida según documentación gráfica de Proyecto, deduciendo los huecos de superficie mayor de 1 m².
Criterio de medición de obra: Se medirá la superficie realmente ejecutada según especificaciones de Proyecto, deduciendo los huecos de superficie mayor de 1 m².

| Código | Ud | Descripción | Rendimiento | Precio | Importe |
|---|---|---|---|---|---|
| mt18adq020a | kg | Adhesivo a base de copolímeros acrílicos modificados en dispersión acuosa, sin disolventes, color beige, para aplicar en interiores, para el encolado de pisos de PVC, linóleo y moqueta. (material) | 0.375 | 2847.1 | 1067.663 |
| mt18pha070a | m² | Lámina homogénea de PVC, de 4 mm de espesor, con tratamiento de protección superficial PUR, color a elegir y revés de espuma de poliuretano; suministrada en rollos de 183 cm de anchura; peso total: 4000 g/m²; clasificación al uso, según ISO 10874: clase 23 para uso doméstico; clase 34 para uso comercial; clase 42 para uso industrial; reducción del ruido de impactos 17 dB, según ISO 10140; Euroclase Cfl-s1 de reacción al fuego. (material) | 1.1 | 23316.54 | 25648.194 |
| mo026 | h | Maestro 1ª instalador de revestimientos flexibles. (mano de obra) | 0.583 | 8689.02 | 5065.699 |
| mo064 | h | Ayudante instalador de revestimientos flexibles. (mano de obra) | 0.324 | 6494.86 | 2104.335 |
| % | % | Herramientas | 2 % | 33885.891 | 677.718 |
|  |  | Costes directos |  |  | 34563.609 |

Residuos:
- colocación: mt18pha070a; factor de residuo 0.0333198

## Recursos

**mt18pha070a** m² Lámina homogénea de PVC
Datos técnicos: Coste energético 331.288 MJ; Emisión de CO2 11.671 kg; Código LER 17 02 03; Masa del elemento 4 kg; Volumen 0.006667 m3
Residuos:
- embalaje: re170203 Plástico. (componente de residuo); rendimiento 0.04 kg; Código LER 17 02 03; Masa del elemento 1 kg; Volumen 0.001667 m3
