# Consola de escayola

- Propiedad del archivo: CYPE Ingenieros S.A.
- Formato: FIEBDC-3/2016
- Programa: Generador de precios de la construcción. CYPE Ingenieros, S.A.
- Fecha: 30/05/2025
- Ámbito geográfico: Chile
- Divisa: CHL
- Costes indirectos: 3 %
- Gastos generales: 13 %
- Beneficio industrial: 6 %
- IVA: 19 %

## R Revestimientos

### RT Cielos falsos en interiores

#### RTP Prefabricados de escayola

**RTP280** Ud Consola de escayola.
Consola de escayola, de 52x41x20,5 cm, para adosar a pared, recibida con cola para escayola. Incluso accesorios de fijación.
Incluye: Replanteo de la pieza. Humectación de la base de fijación. Extendido de la cola. Colocación y rejuntado de la pieza.
Criterio de medición de proyecto: Número de unidades previstas, según documentación gráfica de Proyecto.
Criterio de medición de obra: Se medirá el número de unidades realmente colocadas según especificaciones de Proyecto.

| Código | Ud | Descripción | Rendimiento | Precio | Importe |
|---|---|---|---|---|---|
| mt12rea240a | Ud | Consola de escayola, de 52x41x20,5 cm, para adosar a pared. (material) | 1.05 | 37126.47 | 38982.794 |
| mt09eyc030 | kg | Cola para escayola. (material) | 0.47 | 211.57 | 99.438 |
| mo035 | h | Maestro 1ª escayolista. (mano de obra) | 0.263 | 8689.02 | 2285.212 |
| % | % | Herramientas | 2 % | 41367.444 | 827.349 |
|  |  | Costes directos |  |  | 42194.793 |

Residuos:
- colocación: mt12rea240a Consola de escayola, de 52x41x20,5 cm, para adosar a pared; factor de residuo 0.0053

## Recursos

**mt12rea240a** Ud Consola de escayola, de 52x41x20,5 cm, para adosar a pared
Datos técnicos: Coste energético 188.667 MJ; Emisión de CO2 7.112 kg; Código LER 17 08 02; Masa del elemento 54.63 kg; Volumen 0.05463 m3
Residuos:
- embalaje: re170203 Plástico. (componente de residuo); rendimiento 0.002 kg; Código LER 17 02 03; Masa del elemento 1 kg; Volumen 0.001667 m3
