# Trampolín

- Propiedad del archivo: CYPE Ingenieros S.A.
- Formato: FIEBDC-3/2016
- Programa: Generador de precios de la construcción. CYPE Ingenieros, S.A.
- Fecha: 11/02/2025
- Ámbito geográfico: Chile
- Divisa: CHL
- Costes indirectos: 3 %
- Gastos generales: 13 %
- Beneficio industrial: 6 %
- IVA: 19 %

## U Urbanización interior del lote

### UP Piscinas

#### UPE Equipamiento exterior

**UPE090** Ud Trampolín.
Trampolín para piscina, de resina de poliéster y fibra de vidrio, de 1,60 m de longitud y 0,45 m de anchura, fijado a una superficie soporte (no incluida en este precio). Incluso anclajes, topes, embellecedores, juntas, tacos y tornillos y elementos de anclaje.
Incluye: Montaje y fijación de los componentes.
Criterio de medición de proyecto: Número de unidades previstas, según documentación gráfica de Proyecto.
Criterio de medición de obra: Se medirá el número de unidades realmente ejecutadas según especificaciones de Proyecto.

| Código | Ud | Descripción | Rendimiento | Precio | Importe |
|---|---|---|---|---|---|
| mt47pep090a | Ud | Trampolín para piscina, de resina de poliéster y fibra de vidrio, de 1,6 m de longitud y 0,45 m de anchura, con anclajes. (material) | 1 | 683882.75 | 683882.750 |
| mt09reh330 | kg | Mortero de resina epoxi con arena de sílice, de endurecimiento rápido, para relleno de anclajes. (material) | 0.2 | 3022.45 | 604.490 |
| mo041 | h | Maestro 1ª construcción de obra civil. (mano de obra) | 3.192 | 8689.02 | 27735.352 |
| mo087 | h | Ayudante construcción de obra civil. (mano de obra) | 2.554 | 6494.86 | 16587.872 |
| % | % | Herramientas | 2 % | 728810.464 | 14576.209 |
|  |  | Costes directos |  |  | 743386.673 |

Residuos:
- colocación: mt09reh330 Mortero de resina epoxi con arena de sílice, de endurecimiento rápido, para relleno de anclajes; factor de residuo 0.042925

## Recursos

**mt47pep090a** Ud Trampolín para piscina
Datos técnicos: Coste energético 1052.587 MJ; Emisión de CO2 48.470 kg
Residuos:
- embalaje: re150101 Envases de papel y cartón. (componente de residuo); rendimiento 1.584 kg; Código LER 15 01 01; Masa del elemento 1 kg; Volumen 0.001333 m3

**mt09reh330** kg Mortero de resina epoxi con arena de sílice, de endurecimiento rápido, para relleno de anclajes
Datos técnicos: Coste energético 2.251 MJ; Emisión de CO2 0.184 kg; Código LER 17 09 04; Masa del elemento 1 kg; Volumen 0.000667 m3
Residuos:
- embalaje: re170203 Plástico. (componente de residuo); rendimiento 0.003 kg; Código LER 17 02 03; Masa del elemento 1 kg; Volumen 0.001667 m3
